# Neubau 2-Feld-Sporthalle Prenzlau
Angebotsaufforderung (GAEB 90, DA83)
DV-Nummer: 2022-003
Währung: EUR
Auftraggeber: Landkreis Uckermark, Amt für Bau und Liegenschaften, Karl-Ma

## Los 08 Tischlerarbeiten (Fenster und Auß
Datum: 09.07.26

*Hinweis*
Projekt - Vorbemerkungen

1 Allgemeine Angaben zum Objekt

1.1 Lage, Verkehrsanbindung, Zufahrt:

 Oberschule "Philipp Hacker"
 Georg-Dreke-Ring 58D, 17291 Prenzlau

1.2 Baustelleneinrichtung, Lagermöglichkeiten

Eine zentrale Baustelleneinrichtung ist auf der
Baustelle
vorgesehen. Der individuelle Bedarf der AN ist bei der
Bauleitung
anzumelden. Stellplätze für Bauwagen und Container
sowie
Lagermöglichkeiten sind auf der zentralen
Baustelleneinrichtungsfläche vorhanden.
Eine Zuweisung der Flächen erfolgt durch die
Bauleitung.

1.3 Baustellenerschließung

Baustrom und Bauwasser sowie die erforderliche
Baustelleneinrichtung werden über das Los
Baustelleneinrichtung
bereitgestellt. Der Leistungsumfang umfasst
insbesondere die
Einrichtung, Vorhaltung, den Betrieb und den Rückbau
von
Baustrom und Bauwasser, die Aufstellung und Vorhaltung
eines
Bauschildes gemäß den Vorgaben des Auftraggebers. Die
hierfür
entstehenden Kosten werden anteilig auf alle am Bau
beteiligten
Firmen in Höhe von 0,375 % der
Bruttoschlussrechnungssumme
umgelegt.

1.4 Baustellenbetreibung, Ordnung und Sauberkeit

Auf der Baustelle sind mehrere Firmen beschäftigt. Die
AN sind
verpflichtet, eigenständig auf Ordnung und Sauberkeit
zu achten.
Bauschutt, Abfälle und Verpackungen sind vom AN
unverzüglich
nach dem Anfallzeitpunkt zu beseitigen. Sollten wider
Erwarten
auf der Baustelle hinsichtlich Ordnung und Sauberkeit
unzumutba
re Zustände eintreten, dann organisiert die Bauleitung
auf Kosten
der dann am Bau beteiligten AN die erforderlichen
Aktivitäten zur
Beseitigung der Missstände. Alle AN haben ihre eigenen
Bauleistungen vor möglichen Fremdeinwirkungen und
Schäden zu
schützen, dto. die Arbeiten der übrigen am Bau
beteiligten AN.

2 Angaben zur Angebotsbearbeitung

Grundlage für die Erarbeitung der
Ausschreibungsunterlagen und
die Angebotsabgabe bilden Grundrisspläne, Schnitte und
Detailzeichnungen der Genehmigungs- bzw.
Ausführungsplanung.
Diese liegen zur Einsichtnahme beim Projektbüro Dörner
+ Partner
GmbH vor.

Über Lieferfristen benötigter Materialien hat sich der
Auftragnehmer vor Angebotsabgabe zu informieren.
Sollten den
Bauzeitenplan gefährdende Bestell- und Lieferfristen
für einzelne
Materialien erkennbar werden, ist mit einem
Angebotsbegleitschreiben auf die Problematik
hinzuweisen.

Die ausgeschriebenen Leistungen verstehen sich als
vollständige
Leistungen und sind immer als Komplexleistung
anzubieten. Sofern
nicht gesondert ausgeschrieben, sind alle für die
vollständige und
fachgerechte Ausführung der Leistungspositionen
erforderlichen
Nebenleistungen mit einzukalkulieren.

In die Einheitspreise sind kostenmäßig einzurechnen:

- Alle Materialien, auch systembedingte Zubehör-,
Klein- und
Befestigungsmaterialien und Nebenleistungen, die zur
Vollständigkeit bzw. Funktionstüchtigkeit erforderlich
sind.
-  Transporte zur und von der Baustelle und zur
Verwendungsstelle in den Geschossen, Be- und Entlade
prozesse, Aufwendungen zur Lagerung.
- Verschleiß der nicht gesondert aufgeführten
Maschinen,
Geräte und Anlagen sowie den Verbrauch an Energie,
Wasser
und sonstigen Betriebsmitteln.
- Schutzmaßnahmen für die erbrachten Leistungen bis zur
Abnahme, die kontinuierliche Beseitigung von
Abfallstoffen,
Bauschutt und Verpackungsmaterial.
- Aufwendungen der eigenen Baustelleneinrichtung,
sofern nicht
gesondert ausgeschrieben, die Bauleitung,
Einmessarbeiten,
Prüfungen, Fremdüberwachung, behördliche Abnahmen, die
Erstellung von Revisionsunterlagen und Bauherren- bzw.
Betreiberdokumentationen.
- Arbeitsgerüste, Hubbühnen, Hebezeuge etc. für die
eigenen
Bauleistungen, sofern durch den Auftraggeber infolge
der
Baustellenspezifik bzw. der Geometrie des Baukörpers
nicht
gesonderte Lösungen bereitgestellt werden.
-  Die AN haben die Vorgaben dr ArbStättV- Verordnung
über
Arbeitsstätten und ASR in Verbindung mit der DIN 18299
einzuhalten und mit einzukalkulieren

Es sind die in den verschiedenen Positionen des
Leistungsverzeichnisses vorgegebenen Richtqualitäten
bauseits
bindend zu realisieren. Gleichwertige Fabrikate können
eingesetzt
werden. Die abgefragten, vom Bieter einzutragenden
angebotenen Fabrikate sind zwingend einzutragen.

Lieferungen und Leistungen, die nach Ansicht des
Bieters im
nachstehenden Leistungsverzeichnis nicht enthalten,
jedoch zur
kompletten Ausstattung notwendig sind, sind
einschließlich
Begründung in einem Zusatzangebot aufzuführen und bei
Angebotsabgabe mit einzureichen.

Nebenangebote sind zulässig in Verbindung mit einem
gesonderten Anschreiben und entsprechenden
Erläuterungen.

Für die Baumaßnahme eingeplante Subunternehmen sind mit
Angebotsabgabe zu benennen.

3 Hinweise zur Baudurchführung

3.1 Arbeitsschutz

Die AN sind eigenständig für die Einhaltung der
Unfallverhütungsvorschriften und sonstigen
Bestimmungen des
Arbeits- und Gesundheitsschutzes in ihrem
Verantwortungsbereich
auf der Baustelle verantwortlich.

Für die Koordinierung und Kontrolle aller Aktivitäten
auf der
Baustelle setzt der Auftraggeber entsprechend Baustel
lenverordnung einen Sicherheitskoordinator ein.
Besonders
gefährliche Arbeiten sind dem Sicherheitskoordinator
und der Bau
leitung rechtzeitig anzukündigen.

3.2 Bauarbeiten

Der AN sichert bei der Bauausführung die Einhaltung
aller DIN-
und Rechtsvorschriften, der gewerke- und
fachspezifischen
Richtlinien sowie die Vorgaben der Hersteller der
Bauprodukte. Die
Einhaltung der anerkannten Regeln der Technik und
Baukunst gilt
als vereinbart.

Entsprechend der Brandenburgischen Verordnung über
Anforderungen an Hersteller von Bauprodukten und
Anwender
von Bauarbeiten von 2005 sind nur bauaufsichtlich
zugelassene
Materialien, Bauprodukte und Bausysteme einzusetzen
und Bau
verfahren anzuwenden.
Auflagen der örtlichen bzw. territorial zuständigen
Behörden sind
einzuhalten.

Die in den Leistungsverzeichnissen angegebenen Massen
können
nicht ohne weiteres als Grundlage für die
Materialbeschaffung
genutzt werden. Der Auftragnehmer hat auf Grundlage
der Aus
führungszeichnungen eigene Mengenermittlungen
durchzuführen.

Der AN hat sich vor Aufnahme der Bauarbeiten über die
örtlichen
Gegebenheiten auf der Baustelle zu informieren.

Während der Bauzeit hat der AN stets ausreichend
Arbeitskräfte
einzusetzen, um einen zügigen Baufortschritt und die
Einhaltung
der abgestimmten Zwischen- sowie vertraglich
vereinbarten
Fertigstellungtermine zu sichern.

Der AN sichert die Realisierung der Leistungen mit
eigenen
Arbeitskräften bzw. über die mit Angebotsabgabe
benannten
Subunternehmen. Sollten wider Erwarten weitere
Subunternehmer
einbezogen werden müssen, dann ist vor Arbeitsaufnahme
die
Zustimmung der Bauleitung und des Auftraggebers
einzuholen.
Diese Regelung triftt auch für den Einsatz von
Leiharbeitskräften
zu.

Die Bauarbeiten sind in enger Abstimmung mit der
Bauleitung
durchzuführen. Zur Sicherung eines zügigen Bauablaufs
wird
davon ausgegangen, dass sich die am Bau beteiligten AN
zu
Details, Baufreiheits- und Rückbaufreiheitstermine
eigenständig
verständigen, sofern nicht Entscheidungen der
Bauleitung berührt
oder erforderlich werden.

Die Bauarbeiten werden auf der Grundlage des
Leistungsverzeichnisses, der Ausführungsplanung und dem
Bauzeitenplan ausgeführt. Operative Abweichungen und
Festlegungen der Bauleitung sind möglich.
Unvorhergesehene
Leistungen sind erst nach Preisvereinbarung und
gesonderter
Auftrags- erteilung durchzuführen.

Der AN hat arbeitstäglich ein Bautagebuch zu führen,
das
wöchentlich der Bauleitung zur Bestätigung vorzulegen
ist.

Die Lagerung des angelieferten Materials ist nur
innerhalb der
Baustelle auf den vom Auftraggeber ausgewiesenen
Stellen
gestattet.

Das Verbrennen, Vergraben oder anderweitiges
Beseitigen von
Materialresten oder Bauschutt auf dem Gelände ist
strengstens
untersagt.

Vom Auftragnehmer sind vor Beginn der Arbeiten
sämtliche Maße
am Bau zu überprüfen. Maßüberprüfungen, Messungen
u.s.w.
sind in voller eigener Verantwortung vom Auftragnehmer
durchzuführen. Teilnahme eines Vertreters des
Auftraggebers an
diesen Messungen entbindet  den Auftragnehmer nicht
von seiner
Verantwortung.

Auf Verlangen sind dem Bauherrn einzelne Materialien,
Ausstattungen etc. zur Bemusterung vorzulegen.

Hinweis:
Es wird eine allgemeine Baustelleneinrichtung mit,
Baubeleuchtung, Bauzaun, Bauwasser und Baustrom
bauseits
errichtet. Ein Kran sowie Baustellen WC werden nicht
bauseits zur
Verfügung gestellt.

Durch das Los 01 Baustelleneinrichtung werden folgende
Medienanschlüsse zur Verfügung gestellt:

2x Baustromverteiler Verteilerschrank:
- Bemessungsstrom 63 A 230/400VAC

Bauwasseranschlusses DN 20 im Freien:
- 1 Stk. T- Stück 3/4"
- 2 Stk. Winkel 3/4"

3.3 Abnahme

Nur bei völlig einwandfreier fachgerechter Ausführung
kann eine
Abnahme der Leistungen erfolgen. Auf eine sorgfältige
Ausführung wird besonders Wert gelegt.

Die Abnahme der vertraglich vereinbarten Leistungen
erfolgt erst
nach Vorlage einer vollständigen
Bauherrendokumentation,
bestehend aus:

Fachunternehmererklärung
Auflistung aller wesentlichen eingesetzten Bauprodukte
und
Bausysteme mit Angaben der Hersteller und
bauaufsichtlichen
Zulassungs-Nummern und Produktinformationen
Zusammenstellung aller Betriebs-, Geräte- und
Funktionsbeschreibungen
Revisionsdokumentationen und Zusammenstellung aller
Nachweise, Zertifikate, Einmessrisse etc. und deren
Prüfung auf
Richtigkeit und Vollständigkeit durch die Bauleitung.
Die rechts
verbindliche Abnahme wird als förmliche Abnahme auf der
Baustelle durchgeführt.
Es wird ausdrücklich eine förmliche Abnahme gemäß
VOB/B §
12 vereinbart.

Zwischenabnahmen, besonders die Abnahme durch
nachfolgende
Arbeiten verdeckter Leistungen, sind rechtzeitig mit
der Bauleitung
zu vereinbaren.

*Hinweis*
TISCHLERARBEITEN  -  TITELVORBEMERKUNGEN

Vertragsbestandteil für die Ausführung der
Tischlerarbeiten sind,
ergänzend zu den DIN-Bestimmungen, auch die
Richtlinien des
Institutes für Fenstertechnik e.V. in Rosenheim.

Bei Verglasungen, die in den Auftragsbereich der
Tischlerarbeiten
fallen, sind zusätzlich zu den entsprechenden
DIN-Bestimmungen
auch die Vorschriften der Hersteller zu beachten.

Soweit Detailskizzen und Ansichtspläne dem
Leistungsverzeichnis
beiliegen, dienen diese der Darstellung der Fenster-
und Türteilung
sowie der Öffnungsart als Anhalt für die
Angebotsbearbeitung.

Zeichnungen zu wesentlichen Details der
Fensterkonstruktion und
der Anschlüsse zum Baukörper sind durch den AN vor
Arbeitsaufnahme dem Auftraggeber vorzulegen.

Die Fenster- und Türkonstruktionen einschließlich der
Verbindungselemente müssen alle planmäßig auf sie
einwirkenden
Kräfte aufnehmen können.

Bei Fenstern, die das RAL-Gütezeichen nicht besitzen,
ist die
Schlagregendichtigkeit und Fugenundurchlässigkeit
nachzuweisen.

Die Befestigung der Fenster und Türen im Außenbereich
muss
durch Schrauben erfolgen. Der Auftragnehmer hat sich
darüber zu
informieren, welche Befestigungsmöglichkeiten
einzukalkulieren
sind.

Unterschiedliche Werkstoffe und Lieferformen (z.B.
Profile, Bleche,
Bänder) sind entsprechend den Anforderungen an das
Erscheinungsbild aufeinander abzustimmen.

Für die äußere Abdichtung mit spritzbarem Material
sind elastische
Werkstoffe zu verwenden, die alterungs- und
witterungsbeständig
sein müssen. Bei der Festlegung der Fugenbreite und
der Auswahl
der Dichtungsmittel ist diese Dauerbelastung zu
berücksichtigen.
Die Abdichtung zum Baukörper ist mit Gegenstand dieses
Leistungsumfanges, sie wird nicht extra erwähnt und
ist in die
Einheitspreise einzurechnen.

Alle Beschlagteile sind nach den Vorschriften der
Herstellerfirma
einzubauen.

Leichtmetalleloxierte oder polierte Beschläge sind
während der
Bauzeit gegen Beschädigung und Verunreinigung mit
entsprechenden Folien oder Klebestreifen zu schützen.

Alle eingebauten Werkstücke sind einwandfrei gangbar zu
machen, Schlösser, Getriebe, Schließfallen, Riegel,
Bänder und alle
beweglichen Teile sind zu reinigen und zu ölen.

Beschlagteile müssen so ausgeführt sein, dass sie die
Funktion der
Fenster/Türen auf Dauer sicherstellen. Sie müssen einen
ausreichenden Schutz gegen Fehlbedienung aufweisen.

Die Glasdicken sind unter Berücksichtigung der
Anforderung an
den Schall- und Wärmeschutz sowie an die Windbelastung
nach
den Vorschriften der Glashersteller zu ermitteln und
sind gem. der
Tabelle zur Ermittlung der Beanspruchungsgruppe zur
Verglasung
von Fenster, herausgegeben vom Institut für
Fenstertechnik e.V.
Rosenheim, auszuführen.

Vor Fertigungsbeginn der Fenster und Türen sind die
genauen
Abmessungen der Fenster- und Türmaße am Gebäude
aufzunehmen.

Anschluss zum Baukörper
Die Anschlüsse an den Baukörper müssen den
bauphysikalischen
Anforderungen an den Wärmeschutz, Feuchtigkeitsschutz,
Schallschutz und Fugenbewegungen entsprechen.

Die bauphysikalischen Einwirkungen durch das Raumklima
und das
Außenklima sind zu berücksichtigen. Es sind innen und
außen
vorkomprimierte Fugenbänder einzusetzen.

Das Fensterelement, welches mit Zubehör wie z.B.
Rolladenaufsatzelemente zusätzlich ausgestattet werden
wird und
der Bauanschluss müssen als eine Einheit betrachtet
werden.

Die Anschlussfugen müssen
- raumseitig diffusionsdicht und
- im Zwischenraum mit Dämmstoff verfüllt sein sowie
- außen das unkontrollierte Eindringen von Schlagregen
  verhindern und winddicht sein.

Die Konstruktionen sind so zu gestalten, dass ein
Feuchteausgleich
nach außen ermöglicht wird. Ein Feuchteausgleich kann
sichergestellt werden, wenn raumseitig
Dichtmaterialien mit
höherem Diffusionswiderstand verwendet werden als
außenseitig.

Äußere Einflüsse wie Bauwerksfugen dürfen die
Abdichtung nicht
in ihrer Funktion beeinträchtigen.

Für die Montage notwendige Metallteile müssen
korrosionsbeständig sein.

Dichtsysteme
Das Dichtsystem muss mit den angrenzenden Oberflächen
unter
Beachtung deren Beanspruchbarkeit nach DIN 52452
verträglich
sein und die geforderten Funktionen gewährleisten. Die
Vorschriften der Dichtsystem-Hersteller müssen
eingehalten
werden.

Kreuzen sich unterschiedliche Dichtsysteme, ist deren
Verträglichkeit untereinander sicherzustellen.

Bei der Abdichtung mit spritzbarem Dichtstoff gelten
die DIN
18540 und DIN 18545.

Eine Zweiflankenhaftung ist bei Verwendung
nichtsaugender
Hinterfüllmaterialien sicherzustellen. Die zulässige
Gesamtverformung des Dichtstoffes und eine ausreichende
Dimensionierung der Fuge sind zu beachten. Die
Reinigung der
Haftflächen und der Einsatz von Haftvermittler
(Primer) zum
Untergrund sind nach Angaben des Herstellers
vorzunehmen.

Bei der Abdichtung mit imprägnierten Dichtbändern aus
Schaumkunststoff sind die Herstellerangaben zu
beachten. Die
Fugenflanken müssen ausreichend eben und parallel
sein. Bei
Erfordernis sind diese nachzuarbeiten.

Bei der Abdichtung mit Bauabdichtungsfolien müssen vom
Folienhersteller für den Einsatzzweck ausgewiesene
Folien und
Klebstoffe verwendet werden. Für die Verklebung der
Folien
müssen die Herstellervorgaben berücksichtigt werden.
Die
Haftflächen bzw. Fugenflanken müssen sauber und frei
von
Fremdstoffen sein. Bei Bedarf sind diese nachzuglätten.

Für die mechanische Befestigung gilt DIN 18195, sofern
vom
Folienhersteller keine anderen Festlegungen getroffen
wurden.

Die Folien müssen mit einem ausreichenden Übermaß zur
Bewegungsaufnahme verlegt werden.

Für die Abdichtung mit Butyldichtbändern gelten die
oben
genannten Ausführungen sinngemäß.

Die Abdichtung zum Baukörper ist mit Gegenstand dieses
Leistungsumfanges, sie wird nicht extra erwähnt und
ist in die
Einheitspreise einzurechnen.

Die Herstellerangaben sind zu beachten.

ABRECHNUNGS-HINWEISE

Sofern im Leistungsverzeichnis nicht gesondert
unterschieden
wird, gilt die VOB, neuester Fassung, Teil C, DIN
18355, Abschnitt
0.5. Fenster und Türen.

### Titel 01 Fenster

*Hinweis*
Kunststoff - Fenster- und Türsystem

Der Bieter hat alle Unterlagen, die für die
Beurteilung der Erfüllung
der gestellten Anforderungen vom AG, mit einzureichen,
damit im
Rahmen der Angebotsbewertung diese umfassend geprüft
werden
können.

Das System muss allen in der Ausschreibung
aufgestellten
Anforderungen entsprechen. Zugrunde gelegt wird der
allgemeine
Stand der Technik und die einschlägigen Normen und
Richtlinien.

Soweit in der Positionsbeschreibung keine weiteren
Angaben über
Profilquerschnitte gemacht sind, ist für alle Elemente
ein
einheitliches Profilsystem zu wählen.

Die Fenster-/ Türkonstruktion - einschließlich der
Verbindungselemente zum Baukörper - muss alle
planmäßig auf
sie einwirkenden Kräfte aufnehmen und an die tragenden
Bauteile
des Baukörpers abgeben können. Die Konstruktion ist
entsprechend des angebotenen System, auf die
geforderten
Eigenschaften anzupassen ggf. sind Verklebungen oder
Armierungen in der Konstruktion zu berücksichtigen

Dies trifft auch auf die Windwiderstandsfähigkeit,
Schlagregendichtheit und Luftdurchlässigkeit zu. Die
Beanspruchungen für Windlasten und für Horizontallasten
(Seitenkräfte) an Verglasungen und Riegeln bis
Brüstungshöhe sind
den entsprechenden DIN Normen zu entnehmen.

Die Glasdicken sind gemäß den Beanspruchungen zu
dimensionieren. Es gelten die enschlägigen Normen.

Für die Anforderungen an den Wärmeschutz gelten die
EnEV
(Energieeinsparverordnung) und die DIN 4108. Das gilt
insbesondere für alle U-Werte sowie für die g-Werte von
Verglasungen. Nachzuweisen ist der Uw-Wert des
Fensters und
nicht der Ug-Wert des ausgeschriebenen Glases.

Die Konstruktionen sind so zu gestalten, dass ein
Feuchteausgleich
nach außen ermöglicht wird.

Für die Ausführung kommen verschiedene Werkstoffarten
in
Frage. Diese Arten müssen den jeweiligen An-
forderungen der
Güte- und Prüfbestimmungen der Gütegemeinschaft
Kunststoff-Fensterprofile entsprechen. Die Herstellung
der
Kunststoffprofile muss durch eine anerkannte Prüfstelle
fremdüberwacht sein. Die zulässige Abweichung der
Hauptprofil-Längsachse darf an den Außenkanten 1 mm/m
nicht
überschreiten.

Die Farbänderung (Wetterechtheit) darf die Stufe 4 des
Graumaßstabes nach ISO 105 - A03 nicht überschreiten.
Veränderungen dürfen nicht zu Flecken-, Blasen und
Rissbildungen
oder anderen nennenswerten Beeinträchtigungen des
Aussehens
führen.

Bei farbigen und mit Dekorfolien versehenen Profilen
bestehen
besondere Anforderungen an das Beschichtungsmaterial
und
dessen Verarbeitung. Die Vorgaben der RAL-GZ 716/1
Abschnitt I
sowie eventuell ergänzende Vorgaben vom Hersteller des
Beschichtungsstoffes sind einzuhalten.

Dichtstoffe müssen in ihren Eigenschaften dem Verwendungszweck entsprechen und nach DIN 52452 mit
angrenzenden
Stoffen verträglich sein und - soweit sie direkten
Witterungseinflüssen ausgesetzt sind - gegen diese
alterungsbeständig sein und vorzusehen. Für
Dichtstoffe zur
Abdichtung der Baukörperanschlussfuge gilt DIN 18540
sowie das
IVD-Merkblatt Nr. 9 des Industrieverbands Dichtstoffe.
Für
Dichtstoffe im Verglasungsbereich gilt DIN 18545.

Bei der Anordnung der Dichtung im Profil muss neben der
Innenanschlagsdichtung mindestens eine zweite
Dichtebene
vorhanden sein. Diese kann am äußeren
Blendrahmenüberschlag
als Anschlagdichtung oder im Flügelfalz als
Mitteldichtung
verlaufen, davon abweichende Ausführungen sind
anzuzeigen (z.
B. behindertengerechte Schwelle).

Anfallendes Wasser muss unmittelbar und kontrolliert
abgeführt
werden. Im Blendrahmen sind Ablauföffnungen zur
Witterungsseite anzubringen. Diese können verdeckt
oder auf der
Sichtfläche angebracht sein. Zur optimalen
Entwässerung ist ein
kompletter Schrägfalz erforderlich.

Die Beschläge müssen die Anforderungen nach EN 13126
erfüllen
und den zu erwartenden Belastungen angepasst sein; die
verwendeten Werkstoffe müssen gegen Korrosion
geschützt sein.
Die Bedienung der Fensterflügel muss leicht und
unfallsicher
möglich sein.

Liegen Verschraubungen im wasserführenden Bereich vom
Falz, so
muss das Bohrloch durch geeignete Stopfen oder Kappen
dauerhaft regendicht ausgeführt werden.

Unabhängig davon, ob die Innenfensterbänke bauseits
angebracht
werden, oder zum Leistungsumfang Fenster gehören, ist
durch die
untere Fensteranschlussausbildung sicherzustellen,
dass auch
dieser luftundurchlässig abgedichtet ist.
Feuchtehinterwanderungen der Anschlussfuge von innen
sind
durch geeignete Maßnahmen zu verhindern.

*Hinweis*
Fenster/Türen mit Wärmedämmglas-Uw=max. 1,0 W/m²K,
Ug = 0,8 W/m²K, g = 0,53

Fenster/Türen aus Kunststoff aus Hohlkammerprofil mit
innerer
Stahlrohrverstärkung,

Feldfüllung  KlimaTherm 0.7 4*/12A/4/12A/*4
  (36mm, i307001)/-(000)
Beschläge:  sichtbare Beschläge in Metall
  Einhandbedienung
Verglasung:  Abstandshalter warme Kante schwarz
Anschlagart:  stumpf
Gewändeanschluß:  KS-Mauerwerk in der Leibung
Technische Angaben: Entwässerung nach vorne

Montage nach den anerkannten Regeln der Technik und den
Empfehlungen des Institutes für Fenstertechnik e.V.
Rosenheim
sowie der RAL-Gütegemeinschaft Fenster und Haustüren,
mit
Abdichtung aus vorkomprimiertem Dicht- band außen und
innen,
schlagregen- und winddicht, einbauen (Einputzarbeiten
bzw.
Anarbeitung der Klinkerfassade durch Gewerk Bau).

Statische und bauphysikalische Anforderungen an die
Gesamtkonstruktion:

Uw = 1,0 W/m²K, Ug = 0,8 W/m²K, g = 0,53
bzw. gem. Angaben des Wärmeschutznachweises

Schallschutz DIN 4109 und VDI 2719, SSK III,

Beschläge eingelassen,
Dichtungsprofil im Falz aus APTK/EPDM,
Verglasungssystem mit Dichtprofilen,

Innen-Fensterbänke in gesonderter Position.
Außenfensterbänke im Bereich der WDVS-Fassade in
gesonderter
Position.

Hersteller und Typ:
'.....................................'
vom Bieter einzutragen

*Hinweis*
Kunststofffenster

Zu beachten ist, dass alle Notausgänge eine lichte
Durchgangsbreite von mind. 0,90 m benötigen.

**01.1 Fensterelement, Kunststoff, 3000 x 2500 mm**
Fensterelement, Kunststoff, 3000 x 2500 mm
(Fensterliste FE 001, FE 002 und FE 003)

Lieferung und fachgerechte Montage des Fensterelements
aus
Kunststoff mit folgenden Ausführungsanforderungen:

Sicherheit: RC2, Sicherheitsbeschlag

Rohbauöffnung/Rahmen-Außenmaße
Breite: ca. 3000 mm
Höhe: ca. 2500 mm
zusätz. Bodeneinstand: ca.  250 mm

Elementaufteilung (3-teilig):
Feld 1 links (D/K) ca. 1000 x 2500 mm
Feld 2 mitte (Festfeld) ca. 1000 x 2500 mm
Feld 3 rechts (D/K) ca. 1000 x 2500 mm

Feld 1 und 3: Wärmeschutzverglasung,
3-fach-Isolierverglasung,
Dreh-/Kippflügel links bzw. rechts, Griffolive in Weiß,
Rastergriffolive, Vierkantstiftlänge = 34 mm,
Griffhöhe ca. 700
mm.

Feld 2: Wärmeschutzverglasung,
3-fach-Isolierverglasung,
Festverglasung.

Verglasung
Lieferung und Montage der gesamten Verglasung sind
Bestandteil
der Leistung. Die Verglasung ist als
Wärmeschutzverglasung
auszuführen. Die Glasdimensionierung erfolgt durch den
Auftragnehmer nach statischen und bauphysikalischen
Anforderungen.

Bauphysikalische Anforderungen
Uw: = 1,0 W/m²K bzw.
 gem. Wärmeschutznachweis
Ug: = 0,8 W/m²K bzw.
 gem. Wärmeschutznachweis
g: = 0,53
Innenscheibe: VSG 6 mm
Außenscheibe: VSG 6 mm
SZR: mind. 16 mm
Richtqualität: Flachglas, Typ: Thermoplus
 oder gleichwertiger Art

Farbbeschichtung Rahmen
Farbe innen: glatt foliert mit
 RAL 1035 Perlbeige/
 7039 Quarzgrau glatt
 nach Bemusterung des Architekt
Farbe außen: glatt foliert mit
 RAL 1035 Perlbeige/
 7039 Quarzgrau glatt
 nach Bemusterung des Architekt
Dichtungen: EPDM- oder verschweißbar
 in schwarz oder grau

Ausstattung:  Wasserschenkel
Befestigung: KS-Mauerwerk mit WDVS
 (Mineralwolle 20,0 cm) und Putzsystem

Blendrahmen:
Bautiefe ca. 82 mm, Mehrkammersystem, mit statisch
erforderlicher Stahlverstärkung

Flügel:
Bautiefe ca. 82 mm, für großformatige Elemente geeignet

Die Dimensionierung der Profile erfolgt durch den
Auftragnehmer
unter Berücksichtigung der Elementgröße und statischen
Anforderungen.

Anschluss außen Linienentwässerungsrinne, innen
Bodenbelag.

Anpressdruck verstellbar, Stahlschließbleche für Sicher
heitsschließverbindungen mit Pilzkopfverriegelungen,
Verriegelungsabstand max. 70 cm

Beschläge: Dreh-/Kipp links/rechts
Griffe: U-Form mit rundem Querschnitt
Farbe/Material: Metall, Farbe nach Bemusterung
Rosette: runde Bauform

Hersteller und Typ:
'.....................................' vom Bieter einzutragen

Einbauort: Umkleideräume
Menge: 3,000 St

**01.2 Fensterelement, Kunststoff, 2000 x 900 mm**
Fensterelement, Kunststoff, 2000 x 900 mm
(Fensterliste FE 004, FE 005 und FE 006)

Lieferung und fachgerechte Montage des Fensterelements
aus
Kunststoff mit folgenden Ausführungsanforderungen:

Sicherheit: RC2, Sicherheitsbeschlag

Rohbauöffnung/Rahmen-Außenmaße
Breite: ca. 2000 mm
Höhe: ca.  900 mm

Elementaufteilung (2-teilig):
Feld 1 links (D/K) ca. 1000 x 900 mm
Feld 2 rechts (D/K) ca. 1000 x 900 mm

Feld 1: Wärmeschutzverglasung 3-fach, dreh- kipp mit
Oberlichtöffner links/rechts, Oberlichtöffner weiss,
Sicherheitsfangschere im Kipp-Beschlag (IPGRS).
Bediengestänge
und Handhebel in gesonderter Position.

Feld 2: Wärmeschutzverglasung 3-fach, dreh- kipp mit
Oberlichtöffner links/rechts, Oberlichtöffner weiss,
Sicherheitsfangschere im Kipp-Beschlag (IPGRS).
Bediengestänge
und Handhebel in gesonderter Position.

Verglasung
Lieferung und Montage der gesamten Verglasung sind
Bestandteil
der Leistung. Die Verglasung ist als
Wärmeschutzverglasung
auszuführen. Die Glasdimensionierung erfolgt durch den
Auftragnehmer nach statischen und bauphysikalischen
Anforderungen.

Bauphysikalische Anforderungen
Uw: = 1,0 W/m²K bzw.
 gem. Wärmeschutznachweis
Ug: = 0,8 W/m²K bzw.
 gem. Wärmeschutznachweis
g: = 0,53
Innenscheibe: VSG 6 mm
Außenscheibe: VSG 6 mm
SZR: mind. 16 mm
Richtqualität: Flachglas, Typ: Thermoplus
 oder gleichwertiger Art

Farbbeschichtung Rahmen
Farbe innen: glatt foliert mit
 RAL 1035 Perlbeige/
 7039 Quarzgrau glatt
 nach Bemusterung des Architekt
Farbe außen: glatt foliert mit
 RAL 1035 Perlbeige/
 7039 Quarzgrau glatt
 nach Bemusterung des Architekt
Dichtungen: EPDM- oder verschweißbar
 in schwarz oder grau

Ausstattung:  Wasserschenkel
Befestigung: KS-Mauerwerk mit WDVS
 (Mineralwolle 20,0 cm) und Putzsystem

Blendrahmen:
Bautiefe ca. 82 mm, Mehrkammersystem, mit statisch
erforderlicher Stahlverstärkung

Flügel:
Bautiefe ca. 82 mm, für großformatige Elemente geeignet

Mittige Teilung mit feststehendem Pfosten.

Die Dimensionierung der Profile erfolgt durch den
Auftragnehmer
unter Berücksichtigung der Elementgröße und statischen
Anforderungen.

Fensterbankanschluss außen Aluminiumfensterbank, innen
Schichtstoffplatte, Fensterbank innen in gesonderter
Position.

Anpressdruck verstellbar, Stahlschließbleche für Sicher
heitsschließverbindungen mit Pilzkopfverriegelungen,
Verriegelungsabstand max. 70 cm

Beschläge: Dreh-/Kipp links/rechts
Griffe: U-Form mit rundem Querschnitt
Farbe/Material: Metall, Farbe nach Bemusterung
Rosette: runde Bauform

Hersteller und Typ:
'.....................................' vom Bieter einzutragen

Einbauort: WC Unisex, B-WC und Abstellraum
Menge: 3,000 Stk

**01.3 Fenster- und Türelement, Kunststoff, 3000 x 2500 mm, Notausgang**
Fenster- und Türelement, Kunststoff, 3000 x 2500 mm,
Notausgang (Fensterliste FE 007, FE 008 und FE 009)

Lieferung und fachgerechte Montage des Fensterelements
aus
Kunststoff mit folgenden Ausführungsanforderungen:

Sicherheit: RC2, Sicherheitsbeschlag

Rohbauöffnung/Rahmen-Außenmaße
Breite: ca. 3000 mm
Höhe: ca. 2500 mm
zusätz. Bodeneinstand: ca.  250 mm

Elementaufteilung (3-teilig):
Feld 1 links (D/K) ca. 1000 x 2500 mm
Feld 2 mitte (Festfeld) ca. 1000 x 2500 mm
Feld 3 rechts (D) ca. 1000 x 2500 mm
 (Drehtürelement als Notausgang)

Feld 1: Wärmeschutzverglasung,
3-fach-Isolierverglasung,
Dreh-/Kippflügel links bzw. rechts, Griffolive in Weiß,
Rastergriffolive, Vierkantstiftlänge = 34 mm,
Griffhöhe ca. 700
mm.

Feld 2: Wärmeschutzverglasung,
3-fach-Isolierverglasung,
Festverglasung.

Feld 3: Wärmeschutzverglasung, 3-fach-Isolierverglasung
Drehtürelement links bzw. rechts, Tür mit Schloss,
Drückergarnitur
Drücker/Knauf, vorgerichtet für den Einbau eines
Profilzylinders
mit Zylinderabdeckung

Verglasung
Lieferung und Montage der gesamten Verglasung sind
Bestandteil
der Leistung. Die Verglasung ist als
Wärmeschutzverglasung
auszuführen. Die Glasdimensionierung erfolgt durch den
Auftragnehmer nach statischen und bauphysikalischen
Anforderungen.

Bauphysikalische Anforderungen
Uw: = 1,0 W/m²K bzw.
 gem. Wärmeschutznachweis
Ug: = 0,8 W/m²K bzw.
 gem. Wärmeschutznachweis
g: = 0,53
Innenscheibe: VSG 6 mm
Außenscheibe: VSG 6 mm
SZR: mind. 16 mm
Richtqualität: Flachglas, Typ: Thermoplus
 oder gleichwertiger Art

Farbbeschichtung Rahmen
Farbe innen: glatt foliert mit
 RAL 1035 Perlbeige/
 7039 Quarzgrau glatt
 nach Bemusterung des Architekt
Farbe außen: glatt foliert mit
 RAL 1035 Perlbeige/
 7039 Quarzgrau glatt
 nach Bemusterung des Architekt
Dichtungen: EPDM- oder verschweißbar
 in schwarz oder grau

Ausstattung:  Wasserschenkel
unterer Abschluss: Bodenschwelle 10 mm im Türbereich
Befestigung: KS-Mauerwerk mit WDVS
 (Mineralwolle 20,0 cm) und Putzsystem

Blendrahmen:
Bautiefe ca. 82 mm, Mehrkammersystem, mit statisch
erforderlicher Stahlverstärkung

Flügel:
Bautiefe ca. 82 mm, für großformatige Elemente geeignet

Fenster- und Türelement gekoppelt gemäß Vorbemerkungen.

Die Dimensionierung der Profile erfolgt durch den
Auftragnehmer
unter Berücksichtigung der Elementgröße und statischen
Anforderungen.

Anschluss außen Linienentwässerungsrinne, innen
Bodenbelag.

Anpressdruck verstellbar, Stahlschließbleche für Sicher
heitsschließverbindungen mit Pilzkopfverriegelungen,
Verriegelungsabstand max. 70 cm

Beschläge: Dreh-/Kipp links/rechts
 Türelement (Notausgang)
Griffe: U-Form mit rundem Querschnitt
Farbe/Material: Metall, Farbe nach Bemusterung
Rosette: runde Bauform

Hersteller und Typ:
'.....................................' vom Bieter einzutragen

Einbauort: Gymnastikraum
Menge: 3,000 St

**01.5 Fensterbankauflager**
Fensterbankauflager

Fensterbankauflager als Dämmkeil fachgerecht liefern
und
herstellen, für Außenfensterbankbereiche.

Breite Ausladung: bis 250 mm
Dicke: bis 5 cm
Menge: 8,000 m

**01.6 Fensterbänke, außen**
Fesnterbänke, außen

Lieferung und Montage von Außenfensterbänken aus
Aluminium
an Fassaden, einschließlich aller erforderlichen
Anschlüsse,
Aufkantungen, Abkantungen und Endstücke.

Ausbildung mit seitlichem Unterschnitt (Tropfkante)
sowie
elastischer Anschlussfuge zum Fenster.
Unter dem Fensterrahmen ist zur thermischen Trennung
ein ca.
3040 mm starker Streifen aus Mineralfaserdämmstoff
anzuordnen.

Anschlussfugen zum Fenster sind mit dauerelastischem
Dichtstoff
fachgerecht herzustellen.

Fensterbänke sind mit einem Gefälle von mind. 5° nach
außen
auszubilden.

Ausführung entsprechend den System- und Detailvorgaben
des
Herstellers.

Alublech: pulverbeschichtet RAL 1035 Perlbeige,
 pulverbeschichtet 7039 Quarzgrau
 bzw. entsprechend Farbauswahl des
 Architekten
Dicke: 1,0 mm
Zuschnitt: 333 mm
Ausladung: ca. 280 mm
Menge: 8,000 m

**01.7 Fensterbänke, außen (Zulage Fensterband)**
Fensterbänke, außen (Zulage Fensterband)

Durchgängige Fensterbank, somit teilweise auch
Anschluss an
KS-Mauerwerk im Bereich des Fensterbands, Fassade Ost.

Ausführung entsprechend den Detailvorgaben des
Herstellers.

Einbauort: WC Unisex, B-WC und Abstellraum
Menge: 8,000 m

**01.8 Fensterbänke, innen**
Fensterbänke, innen

Lieferung und Montage von Innenfensterbänken aus
Hochdruck-Schichtstoffplatten (HPL), wasser- und
hitzebeständig,
feuchtebeständig ausgeführt, auf Spanplattenträger
verleimt, mit
gerader Vorderkante, einschließlich Endkappen.

Der Träger ist als feuchtebeständige Spanplatte (z. B.
P3 nach DIN
EN 312 oder gleichwertig) auszuführen.
Alle Schnittkanten sind dauerhaft gegen Feuchtigkeit zu
versiegeln.

Einbau bündig zum KS-Mauerwerk bzw. Putzoberfläche,
Befestigung auf dem KS-Mauerwerk.

Anschlussfugen zur Wand sind mit dauerelastischem,
fungizid
eingestelltem Silikon fachgerecht herzustellen.

Richtqualität:  Typ 195 von Alpo
  oder gleichwertiger Art
Dekor:  nach Wahl AG und
  Architekten
Farbe:  nach Wahl AG und Architekten
  Bemusterung, weiß
Plattendicke:  ca. 18 mm
Breite:  ca. 260 mm
Einzellängen:  bis ca. 2000 mm
Einbauhöhe:  bis ca. 1,60 m über OKFF

Hersteller und Typ:
'.....................................'
  vom Bieter einzutragen

Einbauort:  WC Unisex, B-WC und Abstellraum
Menge: 6,000 m

*Hinweis*
Zubehör

**01.9 Panikschloss, mit Schließfunktion E**
Panikschloss, mit Schließfunktion E

Lieferung und Montage eines Panikschlosses in die zuvor
genannten Türelemente mit der Schließfunktion "E"
-Wechselfunktion-,
Die Antipanik-Funktion kann nur vom Gangflügel
ausgelöst
werden.
Grundstellung: Die Tür ist auf der Bandseite nur mit
Schlüssel zu
öffnen.
Schaltstellung: Auf der Bandgegenseite kann die Tür
über den
Drücker, auch im abgeschlossenen Zustand, immer
geöffnet
werden.

Hersteller und Typ:
'.....................................' vom Bieter einzutragen
Menge: 3,000 St

**01.10 Türdrücker für Notausgang**
Türdrücker für Notausgang

Lieferung und Montage von Türdrücker für die zuvor
genannten
Türelement mit einer Rosette für den Außenbereich
geeignet.
Lochung mit 8 mm Vierkant (Standard).
Ausführung in U-Optik, 2 x 90° abgewinkelt, mit einem
rundem
Querschnitt.

Material: Edelstahl, mit PZ Abdeckung
Oberfläche: Edelstahl matt
Achsmaß: ca. 160 x 86 mm
Ausführung: Drücker (i)
Griffquerschnitt: ca. 26 mm
 Bemusterung zur Abstimmung
 erforderlich.

Einbauort:  Aluminiumfassade Eingang / Windfang

Hersteller und Typ:
'.....................................'
  vom Bieter einzutragen
Menge: 3,000 Stk

**01.11 Türknauf für Rahmentüren**
Türknauf für Rahmentüren

Lieferung und Montage von einem Türdknauf für
Rahmentüren
mit einer ovalen Rosette und unsichtbarer Befestigung,
Knauf für
den Außenbereich geeignet. Lochung mit 8 mm Vierkant
(Standard).

Material: Edelstahl
Oberfläche: Feinmatt
Achsmaß: ca. 160 x 86 mm

EInbauort: Aluminiumfassade Eingang / Windfang

Hersteller/Typ: '.....................................'
vom Bieter einzutragen
Menge: 3,000 St

**01.12 Bodentürpuffer**
Bodentürpuffer

Lieferugung und Montage eines Bodentürpuffers aus
Edelstahl für
Außen inklusive allen benötigten
Befestigungsmaterialien.
Montage auf Pflasterfläche.

Hersteller und Typ:
'.....................................' vom Bieter einzutragen
Menge: 3,000 Stk

**01.13 Unterkopplung der Fenster- und Türelemente**
Unterkopplung der Fenster- und Türelemente

Lieferung und Montage von Unterkopplungsprofilen für
die
Fenster- / Türelemente im Schwellenbereich, zum
Höhenausgleich
der Fußbodenaufbauten.

Höhenausgleich: bis 250 mm
Menge: 18,000 m

**01.14 Oberlichtöffner mit Handhebel und flexiblem Gestänge**
Oberlichtöffner mit Handhebel und flexiblem Gestänge

Lieferung und Montage von Oberlichtöffnern für Fenster
im
Sanitärbereich, bestehend aus Handhebel, flexiblem
Gestänge
sowie erforderlichen Umlenkungen (z. B. Eckumlenkung).

Ausführung zur Bedienung von Fenstern mit einer
Brüstungshöhe
von ca. 1,60 m über OKFF.

Länge des Gestänges:
bis zu ca. 3,0 m

Ausführung Handhebel:
Metall, Oberfläche weiss beschichtet.

Oberfläche / Farbe:
nach Bemusterung, Abstimmung mit Auftraggeber und
Architekt
erforderlich

Hinweis:
Das System ist auf die jeweilige Fenstersituation
abzustimmen und
funktionsfähig auszulegen.

Hersteller und Typ:
'.....................................'
  vom Bieter einzutragen
Menge: 6,000 Stk

*Hinweis*
Sonstiges

**01.15 Sichtschutz, Milchglasfolie**
Sichtschutz, Milchglasfolie

Selbstklebende Folie für eine Beklebung auf einer
Glasoberfläche
der Fenster- und Türelemente auf der Innenseite.

Ausführung: Milchglasfolie, blickdicht

Einbauort: Umkleideräume
Menge: 18,000 m²

### Titel 02 Eingangstüren

*Hinweis*
Technische Vorbemerkungen für Metallbau- und
Verglasungsarbeiten

ART UND UMFANG DER LEISTUNG
Die Leistung umfasst die Herstellung, Lieferung und
Montage von
zweiflügeligen Aluminium-Türelementen im Innenbereich
(Windfang) einschließlich aller zugehörigen Bauteile,
Verglasungen, Ausfachungen sowie sämtlicher
Befestigungs- und
Anschlussarbeiten.

Ebenfalls Bestandteil der Leistung sind:
- alle erforderlichen Nebenleistungen zur
vollständigen,
  funktionsfähigen Herstellung
- Transport, Hebezeuge und Montageeinrichtungen
- Schutzmaßnahmen während Transport und Montage
- Reinigung der Bauteile nach Montage

Nicht gesondert beschriebene, jedoch zur vollständigen
Funktion
erforderliche Leistungen gelten als mit angeboten.

FUNKTION UND EINBAUSITUATION
Die Türanlage ist Bestandteil der inneren Gebäudehülle
und dient
als Abtrennung zwischen Windfang und Innenbereich.

Die Konstruktion ist auszulegen für:
- hohe Frequentierung (Sporthalle)
- dauerhafte mechanische Beanspruchung
- sichere und wartungsarme Funktion

GRUNDLAGEN DER AUSFÜHRUNG
Grundlage des Angebotes sind:
- Leistungsverzeichnis
- Planunterlagen (Grundrisse, Schnitte, Details)

Maßaufnahmen sind vor Fertigung eigenverantwortlich
durchzuführen. Unklarheiten sind vor Angebotsabgabe zu
klären.

NORMEN UND RICHTLINIEN
Für die Ausführung gelten in aktueller Fassung:
- VOB/B und VOB/C (ATV DIN 18360)
- DIN EN 14351-1
- DIN 18040 (Barrierefreies Bauen)
- DIN 4108 (Luftdichtheit  innen relevant)
- DIN 18540 (Fugenabdichtung)
- allgemein anerkannte Regeln der Technik

Es sind ausschließlich CE-gekennzeichnete bzw.
bauaufsichtlich
zugelassene Bauprodukte zu verwenden.

Hinweis:
Anforderungen an Schlagregendichtheit und hohe
Windlasten
gelten im Innenbereich nur eingeschränkt.

KONSTRUKTIONSSYSTEM
Es sind systemgebundene Aluminium-Profilsysteme zu
verwenden.

Ausführung:
- thermisch getrenntes System (optional reduzierbar,
sofern
  bauphysikalisch zulässig)
- robuste Profile für hohe Beanspruchung

Ein Systemmix ist nicht zulässig.

WERKSTOFFE
Aluminium:
- Legierung AlMgSi
- geeignet für Pulverbeschichtung

Dichtungen:
- EPDM oder gleichwertig, alterungsbeständig

Befestigungsmittel:
- korrosionsbeständig

KONSTRUKTIVE ANFORDERUNGEN
Die Türelemente sind:
- mechanisch hoch belastbar
- luftdicht zwischen Windfang und Innenraum
- dauerhaft funktionsfähig und wartungsarm

Die Dimensionierung erfolgt durch den Auftragnehmer
unter
Berücksichtigung von:
- Eigenlasten
- Nutzlasten

VERGLASUNG UND AUSFACHUNGEN
Verglasung als Isolierverglasung mit
Sicherheitsanforderungen.

Mindestanforderungen für Außentüren (Haupteingang):
- Uw = 1,0 W/m²K
- Ug = 0,8 W/m²K

Mindestanforderungen für Innentüren (Windfang):
- Uw = 1,3 W/m²K (Windfang)
- Ug = 1,1 W/m²K (Windfang)

- Verbundsicherheitsglas (VSG) innen und außen

Die Glasdimensionierung erfolgt durch den
Auftragnehmer auf
Grundlage statischer und bauphysikalischer
Anforderungen.

BESCHLÄGE UND AUSSTATTUNG
Es sind systemgebundene, für hohe Frequentierung
geeignete
Beschläge zu verwenden.

Ausstattung:
- mind. 3 Stück Türbänder je Flügel
- Vorbereitung für Panikfunktion (sofern erforderlich)
- Profilzylinder
- Drücker innen / Stoßgriff außen

SCHWELLEN UND BARRIEREFREIHEIT
- barrierearme Ausbildung gemäß DIN 18040
- Schwellenhöhe = 10 mm
- sichere Begehbarkeit

MONTAGE- UND BEFESTIGUNGSKONZEPT
Die Konstruktion ist tragend am Rohbau zu befestigen.

Anforderungen:
- Lastabtragung in tragende Stahlbetondecke und / oder
  Bodenplatte
- Überbrückung von Hohlräumen (z. B. abgehängte Decken)
  mittels geeigneter Unterkonstruktion
- statische Bemessung durch den Auftragnehmer

Eine Befestigung ausschließlich an nichttragenden
Bauteilen ist
unzulässig.

ANSCHLÜSSE AN DEN BAUKÖRPER
Alle Anschlüsse sind:
- luftdicht
- dauerhaft funktionsfähig
- optisch sauber ausgeführt

Leistungsumfang umfasst:
- alle Anschlussprofile
- Abdichtungen
- Anpassungen an angrenzende Bauteile

Nachträge aufgrund von Anschlussdetails sind
ausgeschlossen.

OBERFLÄCHEN
Pulverbeschichtung gemäß Qualicoat / GSB.
- Farbton gemäß Architekt
- gleichmäßige, robuste Oberfläche

AUSFÜHRUNGSUNTERLAGEN
Vor Fertigung vorzulegen:
- Werk- und Montagezeichnungen
- Systemnachweise / CE-Dokumentation
- ggf. statische Nachweise der Unterkonstruktion

KOORDINATION
Abstimmung mit:
- Rohbau
- Innenausbau
- Deckenbau

ist Bestandteil der Leistung.

ABNAHME UND REINIGUNG
Vor Abnahme:
- vollständige Funktionsprüfung
- Reinigung aller Oberflächen

*Hinweis*
Systembeschreibung

Die Angaben der formalen Profilabmessungen (Bautiefen
und
Ansichtsbreiten) und der Konstruktionsmerkmale sind zu
berücksichtigen. Abweichungen von den hier gemachten
Angaben
werden in den jeweiligen Positionsbeschreibungen
aufgeführt.

Gegebenenfalls aus statischen und aus formalen Gründen
verstärkte Profile werden an dieser Stelle nicht
genannt. Vom
Auftraggeber gewünschte formale Profilabmessungen
entbinden
den Auftragnehmer nicht von der Verpflichtung zu einem
statischen Nachweis.

Auf der Basis der Berechnung und/oder der
Tabellenwerte ist der
Nachweis der Dimensionierung für alle tragenden
Profile in
prüfbarer Form zusammen mit den Ausführungszeichnungen
vorzulegen.

*Hinweis*
Verglasung

Die nachfolgende Beschreibung stellt eine allgemeine
Regelung für
die Lieferung und das Einsetzen der Verglasung in
Aluminium-Bauelemente dar.

Die in den Leistungstexten angegebenen Abmessungen
beziehen
sich auf die Aluminium-Elemente.

Die Kosten für die Ermittlung der Glasmaße sind in die
Angebotspreise einzurechnen, eine gesonderte Vergütung
erfolgt
hierfür nicht.

Zum Lieferumfang der Verglasungsarbeiten gehören alle
hierfür
erforderlichen Dichtungen und deren Einbau,
einschließlich der
dicht auszuführenden Eckausbildungen und Stöße.
Weiterhin
mitzuliefern sind alle erforderlichen Dichtstoffe,
Glasauflager und
Klotzungsbrücken.

Die Dicken der Einzelscheiben sind unter
Berücksichtigung der
Scheibengrößen und der Lastannahmen nach den
Bemessungstabellen des Glas-Herstellers zu ermitteln.

Es folgt die Beschreibung der für die Ausführung
geplanten
Glastypen. In den Positionsbeschreibungen wird dann
jeweils nur
die Kurzbezeichnung des zum Einsatz kommenden Glastyps
(GT)
genannt.

AUSFACHUNG Paneele

Für die Lieferung und den Einbau von Ausfachungen gilt
sinngemäß die im Abschnitt Verglasung näher
beschriebene
Regelung.

Die in der nachfolgenden Beschreibung der Paneele
gemachten
Angaben zu den einzusetzenden Werkstoffen und deren
Querschnitt sind formale Mindestanforderungen.
Die vorgegebenen Stoffe sind vom Auftragnehmer auf ihre
Eignung für den vorgesehenen Verwendungszweck zu
prüfen. Die
in den "Zusätzlichen Technischen Vorbemerkungen"
gemachten
Angaben zum Wärmeschutz, Schallschutz, Brandschutz und
zur
Angriffs- und Durchschusshemmung, sowie die für diese
Bereiche
geltenden DIN-Normen sind zu berücksichtigen.

Der Dämmkern der Paneele ist in jedem Fall in
druckfester
Ausführung und/oder mit einem druckfesten Einleimer
auszuführen.

Kommt als Dämmkern Mineralwolle zur Ausführung, so ist
diese in
stehender Faser und mit zusätzlicher mechanischer
Sicherung
gegen Absacken zu verarbeiten.

Die beschriebenen Paneele müssen nach dem Stand der
Technik
dampfdiffusionsdicht ausgebildet sein. Durch
konstruktive
Maßnahmen muss verhindert werden, dass eine
Durchfeuchtung
sowie eine mechanische Zerstörung des Dämmstoffes
eintritt.

Die Oberflächenveredelung der Aluminium-Verbundpaneele
ist,
wenn in den Positionsbeschreibungen nicht anders
angegeben,
gemäß der Beschreibung in den "Zusätzlichen Technischen
Vertragsbedingungen" auszuführen.

ANSCHLÜSSE

Allgemeine Hinweise

Die Ausbildung der Fenster- und Fassadenanschlüsse ist
gemäß
den Architektendetails ,entsprechend den örtlichen
Bedingungen
,dem Stand der Technik und den bauphysikalisch
erforderlichen
Bedingungen vorzunehmen.

Die Verankerung von Fensterwänden hat gemäß DIN 18056
zu
erfolgen.

Die Anordnung und die Ausbildung der Wärmedämmung im
Anschlussbereich sowie die Abdichtung der Fugen muss
unter
Berücksichtigung der bauphysikalischen und klimatischen
Gegebenheiten erfolgen, dass heißt, Anforderungen aus
Wärmeschutz, Feuchteschutz, Schallschutz und
Fugenbewegung
sind zu berücksichtigen.

Weiterhin ist für die Ausbildung der Anschlüsse der
Abschnitt
"Einbau der Elemente" und "Abdichtung zum Bau- körper"
(Zusätzliche Technische Vorbemerkungen für Metallbau-
und
Verglasungsarbeiten) zu berücksichtigen.

Alle in den Leistungspositionen nicht extra
aufgeführten
Materialien und Leistungen, die für die fachgerechte
Ausführung
der Baukörperanschlüsse aus der Sicht des Bieters
erforderlich sind,
müssen in die Einheitspreise mit einzukalkulieren
werden.

In der Angebotsphase sind geeignete
Wandanschlussdetails mit
vorzulegen.
Nicht erkennbare aber erforderliche Leistungen sind
mit den
Einheitspreisen abzugelten.

Im Fall der Zuschlagserteilung und des
Vertragsabschlusses werden
die fachlich, inhaltlichen Forderungen der
"Zusätzlichen
Technischen Vorbemerkungen" zum Vertragsbestandteil
erhoben.

*Hinweis*
Aluminiumtüren

Zu beachten ist, dass alle Notausgänge eine lichte
Durchgangsbreite von mind. 0,90 m benötigen.

**02.1 Alu-Eingangstüren, Außentür, 2-flg., Haupteingang**
Alu-Eingangstüren, Außentür, 2-flg., Haupteingang

Lieferung und fachgerechte Montage eines zweiflügeligen
Aluminium-Außentür-Elementes als wärmegedämmtes
Tür-System
mit 65 mm Bautiefe für Blendrahmen und 75 mm Bauteife
für
Flügelrahmen. Die angegebenen Maße sind Rohbaumaße.

Die tragende Konstruktion besteht aus stranggepressten,
thermisch getrennten Aluminium-Profilen (geprüfter
Werksverbund). In die äußeren Profilkammern werden
Isolatoren
mit Haltefedern eingebracht. Alle Eck- und
T-Verbindungen
werden mechanisch (nagelbar) und mit sicherer
Kleberspritztechnik ausgeführt. Im Falzbereich der
Blend-/Flügelrahmen werden beschichtete Dichtbänder in
die
Profilnuten eingeschoben.

Verglasung mit Verbundsicherheitsglas mit
Anforderungen an den
Wärmeschutz. Die Abdichtung der Verglasungen und/oder
Ausfachungen erfolgt mit äußeren und inneren
EPDM-Dichtungen.

Es dürfen nur zugelassene, zum System gehörende
Beschläge
eingesetzt werden (Art und Ausführung wird im Abschnitt
Beschläge näher beschrieben). Die innere
Anschlagdichtung ist
umlaufend anzuordnen und wird nicht durch Bänder
und/oder
Ecklager unterbrochen. Die Dichtungslippe ist im
Bereich der
Bänder und Ecklager passgenau auszuklinken, alternativ
sind an
den Flügelrahmenecken entsprechende
Dichtungs-Formstücke
anzuordnen.

Die Fußpunkte der Türen sind gemäß DIN 18040
"Öffentlich
zugängliche Gebäude" auszuführen. Die Höhe der
Schwellenausbildung beträgt max. 10 mm.

Der Anschluss unten im Bereich der Türen ist mit einer
zum System
gehörenden Bodenschwelle und einer Trennschiene
auszustatten.
Unterhalb der Türschwelle ist eine aufgeständerte,
verzinkte
Stahlrohrkonstruktion anzubringen, um die Türanlage
abzustützen. Der Zwischenraum unterhalb der Basis und
des
Rohfußbodens ist allseitig mit Wärmedämmung
auszufüllen.

Auf der Innenseite ist die Basiskonstruktion für den
Anschluss der
bauseitigen Fußbodenkonstruktion vorzurichten. Der
Bereich
zwischen Fußbodenbelag und Basiskonstruktion ist mit
Wärmedämmung zu verfüllen und die innere Anschlussfuge
an
den bauseitigen inneren Bodenbelag ist mit
dauerelastischen
Dichtstoffen zu versiegeln.

Auf der Außenseite erfolgt die Abdichtung mit einer an
der
Basiskonstruktion befestigten Dichtungsfolie, die bis
auf den
tragenden Baukörper zurückzuführen und dort zu
verkleben ist.
Die Anschlussfuge zwischen der Basiskonstruktion und
dem
äußeren bauseitigen Bodenbelag ist mit einem
Kompriband zu
schließen.

Die Sockelhöhen sind auf den Aufbau der anschließenden
Basispunkte abzustimmen.

Ausführung Tür: DIN rechts/links, nach außen öffnend

Rohbauöffnung/Rahmen-Außenmaße
Breite: 6260 mm
Höhe: 2750 mm

Elementaufteilung (4-teilig):
Feld 1:  ca. 1880 x 2500 mm
Feld 2: ca. 1250 x 2500 mm
Feld 3: ca. 1250 x 2500 mm
Feld 1: ca. 1880 x 2500 mm

Abmessungen:
Die angegebenen Maße sind Rohbaumaße.

Abm. gesamt: ca. 6260 x 2750 mm
Abm. Gangflügel: ca. 1250 x 2750 mm
Abm. Bedarfsflügel: ca. 1250 x 2750 mm
Öffnungsrichtung: nach außen (Fluchtrichtung),
  DIN links oder rechts gemäß Planung
Bodeneinstand:  ca. 250 mm

Gesamtbreite: ca. 6.260 mm einschl. beidseitiger
 Rahmenverbreiterung von ca. 100 mm
  zum äußeren Anschluss der
 Wärmedämmfassade.
Gesamthöhe: ca. 2.750 mm von OK Bodenplatten bis
 UK Stb-Unterzug einschl Bodeneinstand
 in einer Höhe von ca. 250 mm.
gemäß Zeichnung: Anschlüsse gemäß Zeichnung Nr.
 AP-006 Schnitt A-A und C-C

 Aufteilung entsprechend Zeichnung Nr.
 AP-003 Grundriss Erdgeschoss
 AP-009 Ansicht Nord und Ost
 in der Ansicht 1 Stück 2-Flg. Türöffnung
 mit einem Rohbaumaß von
 ca. 2.500 x 2.500 mm
 mittig angeordnete 2-flg. Türanlage
 seitliche Festverglasungen links und
 rechts (je ca. 1.880 mm  gemäß Plan)

Anschlüsse seitlich: KS-Mauerwerk mit
 Wärmedämmverbundsystem (20,0 cm
 Mineralwolle) und Putzsystem
Anschluss oben / unten: Stahlbeton

Ausstattung:
Türbänder entsprechend den zu erwartenden Lasten mit 3
Stück
verdeckten Türbänder. Vorgerichtet für den Einbau eines
Panikschloss mit Profilzylinder und Drücker auf der
Innenseite,
Ausführung außen nur mit Stoßgriff und Profilzylinder
sowie dem
weiteren Systemzubehör entsprechend den nachfolgenden
Positionen.

Farbbeschichtung:
Pulverbeschichtet
Innen RAL 1035 Perlbeige/
 7039 Quarzgrau glatt
 nach Bemusterung des Architekt
Außen RAL 1035 Perlbeige/
 7039 Quarzgrau glatt
 nach Bemusterung des Architekt

Alu-Profilsystem
Hersteller und Typ: '................................'
  vom Bieter einzutragen

Verglasung
Uw: = 1,0 W/m²K bzw.
 gem. Wärmeschutznachweis
Ug: = 0,8 W/m²K bzw.
 gem. Wärmeschutznachweis
g: = 0,53
Innenscheibe VSG 6 mm
Außenscheibe VSG 6 mm
SZR mind. 16 mm

Hersteller und Typ: '................................' vom Bieter einzutragen

Einbaubereich:  Haupteingang
Menge: 1,000 St

**02.2 Alu-Eingangstüren, Innentür, 2-flg., Windfang**
Alu-Eingangstüren, Innentür, 2-flg., Windfang

Lieferung und fachgerechte Montage eines zweiflügeligen
Aluminium-Innentür-Elementes Tür-System mit 65 mm
Bautiefe für
Blendrahmen und 75 mm Bauteife für Flügelrahmen. Die
angegebenen Maße sind Rohbaumaße.

Allgemeine Beschreibung:
Die Türanlage bildet die räumliche Trennung zwischen
Windfang
und Innenbereich und ist für eine hohe Frequentierung
im
öffentlichen Gebäude (Sporthalle) auszulegen.

Die Konstruktion muss dauerhaft funktionssicher,
wartungsarm
sowie für die zu erwartenden mechanischen
Beanspruchungen
geeignet sein.

Es ist ein Aluminium-Profilsystem für den Innenbereich
bzw. für
stark frequentierte öffentliche Gebäude einzusetzen.

Ausführung Tür: DIN rechts/links, nach außen öffnend

Rohbauöffnung/Rahmen-Außenmaße
Breite: 6260 mm
Höhe: 2750 mm

Elementaufteilung (4-teilig):
Feld 1:  ca. 1880 x 2500 mm
Feld 2: ca. 1250 x 2500 mm
Feld 3: ca. 1250 x 2500 mm
Feld 4: ca. 1880 x 2500 mm

Abmessungen:
Die angegebenen Maße sind Rohbaumaße.

Abm. gesamt: ca. 6260 x 2750 mm
Abm. Gangflügel: ca. 1250 x 2750 mm
Abm. Bedarfsflügel: ca. 1250 x 2750 mm
Öffnungsrichtung: nach außen (Fluchtrichtung),
  DIN links oder rechts gemäß Planung
Bodeneinstand:  ca. 250 mm

Gesamtbreite: ca. 6.260 mm einschl. beidseitiger
 Rahmenverbreiterung von ca. 100 mm
  zum äußeren Anschluss der
 Wärmedämmfassade.
Gesamthöhe: ca. 2.750 mm von OK Bodenplatten bis
 UK Trockenbau einschl Bodeneinstand
 in einer Höhe von ca. 250 mm.
gemäß Zeichnung: Anschlüsse gemäß Zeichnung Nr.
 AP-006 Schnitt A-A und C-C

 Aufteilung entsprechend Zeichnung Nr.
 AP-003 Grundriss Erdgeschoss
 AP-009 Ansicht Nord und Ost
 in der Ansicht 1 Stück 2-Flg. Türöffnung
 mit einem Rohbaumaß von
 ca. 2.500 x 2.500 mm
 mittig angeordnete 2-flg. Türanlage
 seitliche Festverglasungen links und
 rechts (je ca. 1.880 mm  gemäß Plan)

Anschlüsse seitlich: KS-Mauerwerk mit Innenputzsystem
Anschluss oben / unten: Trcokenbau

Montage- und Befestigungskonzept
Die Eingangsfassade ist konstruktiv tragend am Rohbau
(Stahlbetondecke bzw. Bodenplatte) zu befestigen. Eine
Befestigung ausschließlich an Trockenbaukonstruktionen
ist nicht
zulässig. Aufgrund der vorhandenen Deckenkonstruktion
(abgehängte Decke unterhalb der Stahlbetondecke) ist
ein
geeignetes Unterkonstruktions- bzw. Abhängesystem
vorzusehen.

Ausführung der Befestigung:
Lastabtragung der Fassadenkonstruktion erfolgt über
geeignete
Konsolen und/oder Stahlunterkonstruktionen bis zur
tragenden
Stahlbetondecke. Überbrückung des Hohlraums zwischen
Oberkante Fassadenkonstruktion und Rohdecke (ca. 1,00
m) durch
geeignete tragende Konstruktion. Dimensionierung und
statischer
Nachweis der Unterkonstruktion durch den Auftragnehmer.
Befestigungsmittel entsprechend den statischen
Anforderungen
und bauaufsichtlich zugelassen.

Ausstattung:
Türbänder entsprechend den zu erwartenden Lasten mit 3
Stück
verdeckten Türbänder. Vorgerichtet für den Einbau eines
Panikschloss mit Profilzylinder und Drücker auf der
Innenseite,
Ausführung außen nur mit Stoßgriff und Profilzylinder
sowie dem
weiteren Systemzubehör entsprechend den nachfolgenden
Positionen.

Farbbeschichtung:
Pulverbeschichtet
Innen RAL 1035 Perlbeige/
 7039 Quarzgrau glatt
 nach Bemusterung des Architekt
Außen RAL 1035 Perlbeige/
 7039 Quarzgrau glatt
 nach Bemusterung des Architekt

Alu-Profilsystem
Hersteller und Typ: '................................'
  vom Bieter einzutragen

Verglasung
Uw: -
Ug: = 1,1 W/m²K
Innenscheibe VSG 6 mm
Außenscheibe VSG 6 mm
SZR mind. 16 mm

Hersteller und Typ: '................................' vom Bieter einzutragen

Einbaubereich:  Windfang
Menge: 1,000 St

*Hinweis*
Zubehör

**02.3 Panikschloss, mit Schließfunktion E**
Panikschloss, mit Schließfunktion E

Lieferung und Montage eines Panikschlosses in die zuvor
genannten Türelemente mit der Schließfunktion "E"
-Wechselfunktion-,
Die Antipanik-Funktion kann nur vom Gangflügel
ausgelöst
werden.
Grundstellung: Die Tür ist auf der Bandseite nur mit
Schlüssel zu
öffnen.
Schaltstellung: Auf der Bandgegenseite kann die Tür
über den
Drücker, auch im abgeschlossenen Zustand, immer
geöffnet
werden.

Einbauort:  Aluminiumfassade Eingang / Windfang

Hersteller und Typ:
'.....................................' vom Bieter einzutragen
Menge: 2,000 St

**02.4 Türdrücker für Notausgang**
Türdrücker für Notausgang

Lieferung und Montage von Türdrücker für die zuvor
genannten
Türelement mit einer Rosette für den Außenbereich
geeignet.
Lochung mit 8 mm Vierkant (Standard).
Ausführung in U-Optik, 2 x 90° abgewinkelt, mit einem
rundem
Querschnitt.

Material: Edelstahl, mit PZ Abdeckung
Oberfläche: Edelstahl matt
Achsmaß: ca. 160 x 86 mm
Ausführung: Drücker (i)
Griffquerschnitt: ca. 26 mm
 Bemusterung zur Abstimmung
 erforderlich.

Einbauort:  Aluminiumfassade Eingang / Windfang

Hersteller und Typ:
'.....................................'
  vom Bieter einzutragen
Menge: 2,000 Stk

**02.5 Stoßgriff / Griffstange, Edelstahl**
Stoßgriff/Griffstange, Edelstahl

Lieferung und Montage eines Stoßgriffs bzw. einer
Griffstange für
den Außen- und Innenbereich zur Befestigung an
Aluminium-Türelementen.

Ausführung mit rundem Querschnitt, auf dem Türflügel
montiert.

Material: Edelstahl-Rohr
Oberfläche: Feinmatt
Länge: ca. 1800 mm
Stützenanzahl: 2
Griffquerschnitt: 30 mm

Ausführung / Montage:
- Geeignet für Aluminiumtüren
- Befestigung systemgerecht, inkl. aller erforderlichen
  Befestigungsmittel
- Ausführung mit verdeckter Befestigung
- Montage entsprechend den Herstellervorgaben
- Funktionsfertige Lieferung und Montage

EInbauort: Aluminiumfassade Eingangsbereich

Richtfabrikat: Vieler Edelstahl-Türgriff 310
 oder gleichwertiger Art

Hersteller/Typ: '.....................................' vom Bieter einzutragen
Menge: 4,000 St

**02.6 Bodentürpuffer**
Bodentürpuffer

Lieferugung und Montage eines Bodentürpuffers aus
Edelstahl für
Außen inklusive allen benötigten
Befestigungsmaterialien.
Montage auf Pflasterfläche.

Hersteller und Typ:
'.....................................' vom Bieter einzutragen
Menge: 4,000 Stk

**02.7 Unterkopplung der Fenster- und Türelemente**
Unterkopplung der Eingangs

Lieferung und Montage von Unterkopplungsprofilen für
die
Fenster- / Türelemente im Schwellenbereich, zum
Höhenausgleich
der Fußbodenaufbauten.

Höhenausgleich: bis 250 mm
Menge: 12,500 m

**02.8 Gleitschienen-Türschließer, 2-flg. mit Feststellfunktion**
Gleitschienen-Türschließer, 2-flg. mit
Feststellfunktion

Lieferung und Montage eines
Gleitschienen-Türschließers für
zweiflügelige Türen mit integrierter
Schließfolgeregelung und
Feststellfunktion gemäß DIN SPEC 1104.

Ausführung mit stark abfallendem Öffnungsmoment.

Geeignet zur Montage auf der Bandseite oder
Bandgegenseite.
Schließgeschwindigkeit und Endschlag sind über
frontseitig
zugängliche Ventile stufenlos einstellbar.

Der Türschließer verfügt über:

- hydraulisch kontrollierte Öffnungsdämpfung
- einstellbare Schließverzögerung
- integrierte Feststellfunktion
- integrierte Schließfolgeregelung für zweiflügelige
Türen

Montagekonsole mit universellem Lochgruppensystem,
geeignet
für DIN-L und DIN-R.

Vorgerüstet für bauseitige Magnet- und Riegelkontakte.

Geeignet für Türen mit 2-fach-Treibriegel-Verschluss
mit Drehgriff
gemäß GUV-Empfehlung.

Farbe: Edelstahl-Design
Größe: EN 2-5 (geeignet gemäß
 DIN 18040  barrierefreies Bauen)
Richtqualität:  z. B. GEZE TS 5000 E-ISM
  oder gleichwertiger Art

Hersteller und Typ:
'.....................................' vom Bieter einzutragen

Einbaubereich:  Alu-Eingangstüren
 (Haupteingang und Winfang)
Menge: 2,000 Stk

*Hinweis*
Sonstiges

**02.9 Sichtschutzstreifen, 2 bis 8 cm**
Sichtschutzstreifen, 2 bis 8 cm

Sichtschutzstreifen, in der Breite von 2 bis 8 cm,
gestaffelt in 1 cm
Schritten in Milchglasoptik liefern und auf die
Glasflächen mit 1,00
cm Abstand untereinander aufbringen.

Abrechnung 7 Streifen je Meter, nach Türflügelbreite.
Menge: 10,000 m

### Titel 03 Außentüren

*Hinweis*
Aluminiumtüren

Zu beachten ist, dass alle Notausgänge eine lichte
Durchgangsbreite von mind. 0,90 m benötigen.

**03.1 Alu-Außentürelement, Notausgang, 1-flg.**
ALU-Außentürelement, Notausgang, 1-flg.

Lieferung und fachgerechte Montage eines einflügeligen
Außentürelements, als Notausgang gemäß DIN EN 1125. Die
angegebenen Maße sind Rohbaumaße.

Leistungsumfang und Preisstellung
Die Einheitspreise beinhalten sämtliche Leistungen,
insbesondere:

- Lieferung aller Materialien einschließlich Verschnitt
- Montage einschließlich aller Befestigungs- und
  Verbindungsmittel
- Nebenleistungen wie Gerüste, Geräte, Transport und
Hebezeuge
- vollständige, funktionsfähige Herstellung
- Schutzmaßnahmen und Baustellensicherung

Alle zur vollständigen Funktion und Dauerhaftigkeit
erforderlichen
Nebenleistungen sind Bestandteil der Einheitspreise,
auch wenn sie
nicht gesondert beschrieben sind.

Die Einheitspreise gelten als Festpreise bis zur
Schlussabrechnung.

Abmessung:  ca. 1260 x 2500 mm
Bodeneinstand ca. 250 mm
Öffnungsrichtung: nach außen (Fluchtrichtung),
  DIN links oder rechts gemäß Planung

EINBRUCHHEMMUNG
Einbruchhemmung gemäß DIN EN 1627.
Für die Türanlage: Widerstandsklasse RC2.
Wärmegedämmtes Türsystem mit 65 mm Grundbautiefe.

Konstruktionsmerkmale:
Nach außen aufschlagender Flügelrahmen mit 10 mm
Flächenversatz zur Rahmenebene.
Die innere Anschlagdichtung (Dichtungsfuß) ist
umlaufend
anzuordnen und darf nicht durch Bänder und/oder
Ecklager
unterbrochen werden.
Die Dichtungslippe ist im Bereich der Bänder und
Ecklager
passgenau auszuklinken, alternativ sind an den
Flügelrahmenecken
entsprechende Dichtungsformstücke anzuordnen.
Die Mitteldichtung wird im Bereich der Dämmzone
angeordnet.
Alle Eck- und T-Verbindungen sind mit
Verbindungselementen
auszuführen, die durch ihre labyrinthartige Ausbildung
eine
kontrollierte Kleberverteilung sicherstellen.
Die angepressten Anschläge erhalten in den Stößen
zusätzlich
Eckwinkel bzw. Stockbleche aus Edelstahl.
Die Abdichtung der T-Stöße erfolgt mittels zum
systemzugehöriger
Dichtkissen sowie dauerelastischer Dichtstoffe im
Bereich der
Stoßbleche.
Zur Sicherstellung einer einwandfreien
Falzgrundbelüftung sind
systemzugehörige Klotzungsbrücken einzusetzen.
Die Dichtungen sind so auszubilden, dass sie optisch
nicht als
breiter Rand in Erscheinung treten.
Es sind Türflügelprofile mit geteilten Verbundleisten
zu verwenden.

Die Fußpunkte der Türen sind gemäß DIN 18040-1
"Barrierefreies
Bauen  Planungsgrundlagen  Teil 1" auszuführen. Die
Höhe der
Schwellenausbildung beträgt max. 20 mm.

- inkl. statisch erforderlicher Verstärkungen
- inkl. Montagehilfskonstruktion
- inkl. Justierung bei großformatigen Türflügeln

Profilbautiefen:

Blendrahmen, Pfosten, Riegel
  65 mm
Flügelrahmen (Tür)
  65 mm
Flügelrahmen (Tür mit Aufschlag)
  75 mm

Profilansichtsbreiten:

Blendrahmen, unten
  94 mm
Blendrahmen, seitlich und oben
  69 mm
Flügelrahmen
(Tür, nach außen öffnend)
  98 mm
Sockelprofil (Tür)
150 mm

Füllung: Verglasung
Verglasung  des Türflügels mit Verbundsicherheitsglas
(VSG) mit
Anforderungen an den Wärmeschutz. Die Abdichtung der
Verglasungen und/oder Ausfachungen erfolgt mit äußeren
und
inneren EPDM-Dichtungen.

Uw: 1,0 W/m²K
Innenscheibe: VSG
Außenscheibe: VSG
SZR: mind. 16 mm
Richtqualität: Flachglas
Typ: Thermoplus oder
 gleichwertiger Art

Farbbeschichtung
Pulverbeschichtet
Innen RAL 1035 Perlbeige
 RAL 7039 Quarzgrau
 bzw.nach Angabe des Architekten
Außen RAL 1035 Perlbeige
 RAL 7039 Quarzgrau
 bzw.nach Angabe des Architekten

BESCHLAG

Notausgang
Türbänder entsprechend den zu erwartenden Lasten, 3
Stück
Türbänder. Antipanik-Riegel-Fallenschloß,
Edelstahlstulp, Riegel
(mit Aufsägeschutz) und Falle vernickelt.Vorgerichtet
für bauseitige
Magenetkontakte, Blockschloss und Riegelkontakt.

Inkl. aller oberen, unterer und seitlicher Anschlüsse
gemäß den
bauphysikalischen Anforderungen sowie Ausführung gemäß
den
"Zusätzlichen Technischen Vorbemerkungen" und den
Leistungs-
und Systembeschreibungen.

Hersteller und Typ:
'.....................................'
  vom Bieter einzutragen

Einbaubereich:  Notausgang Nord- und Südseite
Menge: 2,000 Stk

**03.2 Alu-Außentürelement, Notausgang, 2-flg.**
ALU-Außentürelement, Notausgang, 2-flg.

Lieferung und fachgerechte Montage eines zweiflügeligen
wärmegedämmten Tür- Elementes, nach außen öffnend. Die
angegebenen Maße sind Rohbaumaße.

Leistungsumfang und Preisstellung
Die Einheitspreise beinhalten sämtliche Leistungen,
insbesondere:

- Lieferung aller Materialien einschließlich Verschnitt
- Montage einschließlich aller Befestigungs- und
  Verbindungsmittel
- Nebenleistungen wie Gerüste, Geräte, Transport und
Hebezeuge
- vollständige, funktionsfähige Herstellung
- Schutzmaßnahmen und Baustellensicherung

Alle zur vollständigen Funktion und Dauerhaftigkeit
erforderlichen
Nebenleistungen sind Bestandteil der Einheitspreise,
auch wenn sie
nicht gesondert beschrieben sind.

Die Einheitspreise gelten als Festpreise bis zur
Schlussabrechnung.

Abmessung:  ca. 2500 x 2500 mm
Abm. Gangflügel: ca. 1250 x 2500 mm
Abm. Bedarfsflügel: ca. 1250 x 2500 mm
Bodeneinstand ca. 250 mm
Öffnungsrichtung: nach außen (Fluchtrichtung),
  DIN links / rechts gemäß Planung

EINBRUCHHEMMUNG
Einbruchhemmung gemäß DIN EN 1627.
Für die Türanlage: Widerstandsklasse RC2.
Wärmegedämmtes Türsystem mit 65 mm Grundbautiefe.

Konstruktionsmerkmale:

Nach außen aufschlagender Flügelrahmen mit 8 bis 10 mm
Flächenversatz zur Rahmenebene.
Die innere Anschlagdichtung (Dichtungsfuß) ist
umlaufend
anzuordnen und darf nicht durch Bänder und/oder
Ecklager
unterbrochen werden.
Die Dichtungslippe ist im Bereich der Bänder und
Ecklager
passgenau auszuklinken, alternativ sind an den
Flügelrahmenecken
entsprechende Dichtungsformstücke anzuordnen.
Die Mitteldichtung wird im Bereich der Dämmzone
angeordnet.
Alle Eck- und T-Verbindungen sind mit
Verbindungselementen
auszuführen, die durch ihre labyrinthartige Ausbildung
eine
kontrollierte Kleberverteilung sicherstellen.
Die angepressten Anschläge erhalten in den Stößen
zusätzlich
Eckwinkel bzw. Stockbleche aus Edelstahl.
Die Abdichtung der T-Stöße erfolgt mittels zum
systemzugehöriger
Dichtkissen sowie dauerelastischer Dichtstoffe im
Bereich der
Stoßbleche.
Zur Sicherstellung einer einwandfreien
Falzgrundbelüftung sind
systemzugehörige Klotzungsbrücken einzusetzen.
Die Dichtungen sind so auszubilden, dass sie optisch
nicht als
breiter Rand in Erscheinung treten.
Es sind Türflügelprofile mit geteilten Verbundleisten
zu verwenden.

Die Fußpunkte der Türen sind gemäß DIN 18040-1
"Barrierefreies
Bauen  Planungsgrundlagen  Teil 1" auszuführen. Die
Höhe der
Schwellenausbildung beträgt max. 20 mm.

- inkl. statisch erforderlicher Verstärkungen
- inkl. Montagehilfskonstruktion
- inkl. Justierung bei großformatigen Türflügeln

Füllung: Verbundpaneel

Innenschale:
Aluminiumblech
Dicke:
2,5 mm

Außenschale:
Aluminiumblech
Dicke:
3,0 mm

Dämmkern aus Mineralfaser nach DIN 18165
Dicke:
80 mm
Wärmeleitfähigkeitsgruppe
035
Baustoffkl. nach DIN 4102
A

Die Innenschale wird allseitig Z-förmig gekantet, so
dass die
Einspannzone auf die Falzbreite der Fenster-/
Fassadenkonstruktion
abgestimmt ist.

Die Ecken der gekanteten Innenschalen sind zu
verschweißen.

Profilbautiefen

Blendrahmen, Pfosten, Riegel 60 mm
Flügelrahmen (Tür) 60 mm

Profilansichtbreiten:

Pfosten 95 mm
Riegel 95 mm
Flügenrahmen (Tür) 62,5 mm
Sockelprofil 95 mm

Angebotenes System:

Farbbeschichtung
Pulverbeschichtet
Innen RAL 1035 Perlbeige
 RAL 7039 Quarzgrau bzw.
 nach Angabe des Architekten
Außen RAL 1035 Perlbeige
 RAL 7039 Quarzgrau bzw
 nach Angabe des Architekten

BESCHLAG FÜR 2-FLÜGELIGE NOTAUSGANGSTÜREN

Eingangstür, Ausführung rollstuhlfahrergerecht,
Ausführung mit:
Gangflügel: 3 Stück Türbänder LM-EV 1,
Antipanik-Riegel-Fallenschloss, Innen Drücker aus
Edelstahl, Außen
Knauf aus Edelstahl

Bedarfsflügel: 3 Stück Türbänder LM-EV 1,
Panik-Gegenkasten,
Innen Drehhebel aus Edelstahl, Außen Knauf aus
Edelstahl,

Inkl. aller oberen, unterer und seitlicher Anschlüsse
gemäß den
bauphysikalischen Anforderungen sowie Ausführung gemäß
den
"Zusätzlichen Technischen Vorbemerkungen" und den
Leistungs-
und Systembeschreibungen.

Hersteller und Typ:
'.....................................'
  vom Bieter einzutragen

Einbaubereich:  Sporthalle
Menge: 2,000 Stk

**03.3 Alu-Außentürelement, Außengeräteraum, 2-flg.**
ALU-Außentürelement, Außengeräteraum, 2-flg.

Lieferung und fachgerechte Montage eines
zweiflügeligen,
wärmegedämmten Aluminium-Türelements für den Einsatz im
Außengeräteraum der Sporthalle. Die angegebenen Maße
sind
Rohbaumaße.

Leistungsumfang und Preisstellung
Die Einheitspreise beinhalten sämtliche Leistungen,
insbesondere:

- Lieferung aller Materialien einschließlich Verschnitt
- Montage einschließlich aller Befestigungs- und
  Verbindungsmittel
- Nebenleistungen wie Gerüste, Geräte, Transport und
Hebezeuge
- vollständige, funktionsfähige Herstellung
- Schutzmaßnahmen und Baustellensicherung

Alle zur vollständigen Funktion und Dauerhaftigkeit
erforderlichen
Nebenleistungen sind Bestandteil der Einheitspreise,
auch wenn sie
nicht gesondert beschrieben sind.

Die Einheitspreise gelten als Festpreise bis zur
Schlussabrechnung.

Abmessung:  ca. 2500 x 2500 mm
Abm. Gangflügel: ca. 1250 x 2500 mm
Abm. Bedarfsflügel: ca. 1250 x 2500 mm
Bodeneinstand ca. 250 mm
Öffnungsrichtung: nach außen öffnend,
  DIN links / rechts gemäß Planung

EINBRUCHHEMMUNG
Einbruchhemmung gemäß DIN EN 1627.
Für die Türanlage: Widerstandsklasse RC2.
Wärmegedämmtes Türsystem mit 65 mm Grundbautiefe.

Konstruktionsmerkmale:

Nach außen aufschlagender Flügelrahmen mit 8 bis 10 mm
Flächenversatz zur Rahmenebene.
Die innere Anschlagdichtung (Dichtungsfuß) ist
umlaufend
anzuordnen und darf nicht durch Bänder und/oder
Ecklager
unterbrochen werden.
Die Dichtungslippe ist im Bereich der Bänder und
Ecklager
passgenau auszuklinken, alternativ sind an den
Flügelrahmenecken
entsprechende Dichtungsformstücke anzuordnen.
Die Mitteldichtung wird im Bereich der Dämmzone
angeordnet.
Alle Eck- und T-Verbindungen sind mit
Verbindungselementen
auszuführen, die durch ihre labyrinthartige Ausbildung
eine
kontrollierte Kleberverteilung sicherstellen.
Die angepressten Anschläge erhalten in den Stößen
zusätzlich
Eckwinkel bzw. Stockbleche aus Edelstahl.
Die Abdichtung der T-Stöße erfolgt mittels zum
systemzugehöriger
Dichtkissen sowie dauerelastischer Dichtstoffe im
Bereich der
Stoßbleche.
Zur Sicherstellung einer einwandfreien
Falzgrundbelüftung sind
systemzugehörige Klotzungsbrücken einzusetzen.
Die Dichtungen sind so auszubilden, dass sie optisch
nicht als
breiter Rand in Erscheinung treten.
Es sind Türflügelprofile mit geteilten Verbundleisten
zu verwenden.

Die Fußpunkte der Türen sind gemäß DIN 18040-1
"Barrierefreies
Bauen  Planungsgrundlagen  Teil 1" auszuführen. Die
Höhe der
Schwellenausbildung beträgt max. 20 mm.

- inkl. statisch erforderlicher Verstärkungen
- inkl. Montagehilfskonstruktion
- inkl. Justierung bei großformatigen Türflügeln

Füllung: Verbundpaneel

Innenschale:
Aluminiumblech
Dicke:
2,5 mm

Außenschale:
Aluminiumblech
Dicke:
3,0 mm

Dämmkern aus Mineralfaser nach DIN 18165
Dicke:
80 mm
Wärmeleitfähigkeitsgruppe
035
Baustoffkl. nach DIN 4102
A

Die Innenschale wird allseitig Z-förmig gekantet, so
dass die
Einspannzone auf die Falzbreite der Fenster-/
Fassadenkonstruktion
abgestimmt ist.

Die Ecken der gekanteten Innenschalen sind zu
verschweißen.

Profilbautiefen

Blendrahmen, Pfosten, Riegel 60 mm
Flügelrahmen (Tür) 60 mm

Profilansichtbreiten:

Pfosten 95 mm
Riegel 95 mm
Flügenrahmen (Tür) 62,5 mm
Sockelprofil 95 mm

Angebotenes System:

Farbbeschichtung
Pulverbeschichtet
Innen RAL 1035 Perlbeige
 RAL 7039 Quarzgrau bzw.
 nach Angabe des Architekten
Außen RAL 1035 Perlbeige
 RAL 7039 Quarzgrau bzw
 nach Angabe des Architekten

BESCHLAG

Ausführung für Außengeräteraum (keine
Fluchtwegfunktion):

Gangflügel:
- 3 Stück Türbänder
- Einsteckschloss (PZ)
- innen: Türdrücker aus Edelstahl
- außen: feststehender Knopf (Türknauf) aus Edelstahl

Bedarfsflügel:
- 3 Stück Türbänder
- Treibriegelverschluss (oben/unten)
- innen: Drehhebel zur Verriegelung

Alle Beschläge in robuster, wartungsarmer Ausführung
für hohe
Beanspruchung.

Anschlüsse

Inkl. aller oberen, unteren und seitlichen Anschlüsse
gemäß den
bauphysikalischen Anforderungen.

Ausführung entsprechend den "Zusätzlichen Technischen
Vorbemerkungen" sowie den System- und
Leistungsbeschreibungen.

Einbaubereich:  Außengeräteraum Sporthalle

Hersteller und Typ:
'.....................................'
  vom Bieter einzutragen
Menge: 1,000 Stk

*Hinweis*
Zubehör

**03.4 Panikschloss, mit Schließfunktion E**
Panikschloss, mit Schließfunktion E

Lieferung und Montage eines Panikschlosses in die zuvor
genannten Türelemente mit der Schließfunktion "E"
-Wechselfunktion-,
Die Antipanik-Funktion kann nur vom Gangflügel
ausgelöst
werden.
Grundstellung: Die Tür ist auf der Bandseite nur mit
Schlüssel zu
öffnen.
Schaltstellung: Auf der Bandgegenseite kann die Tür
über den
Drücker, auch im abgeschlossenen Zustand, immer
geöffnet
werden.

Einbauort:  Notausgang 1- und 2-flg.

Hersteller und Typ:
'.....................................' vom Bieter einzutragen
Menge: 4,000 St

**03.5 Einsteckschloss, PZ-Ausführung für Außentür**
Einsteckschloss, PZ-Ausführung für Außentür

Lieferung und Montage eines Einsteckschlosses in die
zuvor
beschriebenen Aluminium-Türelemente für den Einsatz im
Innen-
und geschützten Außenbereich.

Ausführung als Profilzylinderschloss (PZ) ohne
Panikfunktion, in
Kombination mit einseitiger Drückerbetätigung (innen)
und
feststehendem Außenknauf.

Funktion:
- Innen: Betätigung über Türdrücker (Öffnen jederzeit
möglich)
- Außen: Knauf
- Öffnung von außen ausschließlich über Schlüssel
(Profilzylinder)
- Verriegelung über Profilzylinder
- Keine Antipanik-Funktion

Oberfläche:
- Schlosskasten verzinkt oder korrosionsgeschützt

Leistungsumfang:
Lieferung und fachgerechter Einbau des
Einsteckschlosses
Abstimmung mit Türsystem, Drückergarnitur und
Außenknauf
Funktionsprüfung und Justierung vor Übergabe

Einbauort: Außengeräteraum Sporthalle

Hersteller und Typ:
'.....................................' vom Bieter einzutragen
Menge: 1,000 St

**03.6 Türdrücker für Notausgang**
Türdrücker für Notausgang

Lieferung und Montage von Türdrücker für die zuvor
genannten
Türelement mit einer Rosette für den Außenbereich
geeignet.
Lochung mit 8 mm Vierkant (Standard).
Ausführung in U-Optik, 2 x 90° abgewinkelt, mit einem
rundem
Querschnitt.

Material: Edelstahl, mit PZ Abdeckung
Oberfläche: Edelstahl matt
Achsmaß: ca. 160 x 86 mm
Ausführung: Drücker (i)
Griffquerschnitt: ca. 26 mm
 Bemusterung zur Abstimmung
 erforderlich.

Einbauort:  Notausgang 1- und 2-flg.

Hersteller und Typ:
'.....................................'
  vom Bieter einzutragen
Menge: 4,000 Stk

**03.7 Türdrücker für Rahmentüren auf Rosette**
Türdrücker für Rahmentüren auf Rosette

Lieferung und Montage von Türdrücker für Rahmentüren
mit einer
ovalen Rosette und unsichtbarer Befestigung sowie
Hochhaltemechanismus, Drücker für den Außen- und
Innenbereich
geeignet. Lochung mit 8 mm Vierkant (Standard).
Ausführung in U-Optik, 2 x 90° abgewinkelt, mit einem
rundem
Querschnitt.

Material: Edelstahl
Oberfläche: Feinmatt
Achsmaß: ca. 160 x 86 mm
Ausführung: Verkröpfter Türdrücker
Griffquerschnitt: 26 mm

Einbauort: Außengeräteraum Sporthalle

Hersteller und Typ:
'.....................................'
  vom Bieter einzutragen
Menge: 1,000 St

**03.8 Türknauf für Rahmentüren**
Türknauf für Rahmentüren

Lieferung und Montage von einem Türdknauf für
Rahmentüren
mit einer ovalen Rosette und unsichtbarer Befestigung,
Knauf für
den Außenbereich geeignet. Lochung mit 8 mm Vierkant
(Standard).

Material: Edelstahl
Oberfläche: Feinmatt
Achsmaß: ca. 160 x 86 mm

EInbauort: Notausgang 1- und 2-flg.

Hersteller/Typ: '.....................................'
vom Bieter einzutragen
Menge: 5,000 St

**03.9 Bodentürpuffer**
Bodentürpuffer

Lieferugung und Montage eines Bodentürpuffers aus
Edelstahl für
Außen inklusive allen benötigten
Befestigungsmaterialien.
Montage auf Pflasterfläche.

Hersteller und Typ:
'.....................................' vom Bieter einzutragen
Menge: 8,000 Stk

**03.10 Unterkopplung der Türelemente**
Unterkopplung der Türelemente

Lieferung und Montage von Unterkopplungsprofilen für
die
Fenster- / Türelemente im Schwellenbereich, zum
Höhenausgleich
der Fußbodenaufbauten.

Höhenausgleich: bis 250 mm
Menge: 10,000 m

**03.11 Gleitschienen-Türschließer, 1-flg. mit Feststellfunktion**
Gleitschienen-Türschließer, 1-flg. mit
Feststellfunktion

Lieferung und Montage eines
Gleitschienen-Türschließers für
einflügelige Türen mit integrierter Feststellfunktion
gemäß DIN
SPEC 1104.

Ausführung mit stark abfallendem Öffnungsmoment.

Geeignet zur Montage auf der Bandseite oder
Bandgegenseite.
Schließgeschwindigkeit und Endschlag sind über
frontseitig
zugängliche Ventile stufenlos einstellbar.

Der Türschließer verfügt über:

hydraulisch kontrollierte Öffnungsdämpfung
einstellbare Schließverzögerung
integrierte Feststellfunktion

Montagekonsole mit universellem Lochgruppensystem,
geeignet
für DIN-L und DIN-R.

Vorgerüstet für bauseitige Magnet- und Riegelkontakte.

Geeignet für Türen mit Treibriegel-Verschluss mit
Drehgriff gemäß
GUV-Empfehlung.

Farbe: Edelstahl-Design
Größe: EN 2-5 (geeignet gemäß
 DIN 18040  barrierefreies Bauen)
Richtqualität:  z. B. GEZE TS 5000
  oder gleichwertiger Art

Hersteller und Typ:
'.....................................' vom Bieter einzutragen

Einbaubereich:  Aluminiumfassade
Menge: 2,000 Stk

### Titel 04 Sonnenschutz

*Hinweis*
Allgemeine Vorbemerkungen

Schnittstelle zum Gewerk Elektro ist der Stecker zur
Motoranschlussleitung. Die Lieferung und Montage der
Steuerschränke, bzw. Einbindung der
Sonnenschutzsteuerung in
die elektrischen Unterverteilungen, die
Wetterestation, Taster,
Leistungspeitschen, Motorsteuereinheiten, sowie die
Verkabelung
und der allseitige elektrische Anschluss wird vom
Gewerk Elektro
ausgeführt.

Die Sonnenschutzsteuerung hat zu berücksichtigen:
- Zentralsteuerung erfolgt für alle nachgeschalteten
  Anlagen nur für die Sicherheitsfunktionen.
- variable Raumsteuerungen der Antriebe mit örtlicher
  und zentraler Wendeautomatik
- Platzierung der dezentralen Motorsteuereinheiten im
  jeweiligen Raum
- Ansteuerung von 24 V Gleichstromantrieben innerer
  Blendschutz ist optional vorgesehen
- Jalousietaster / Jalousieschlüsselschalter vom
  Schalterprogramm

**04.1 Sonnenschutz als Außen-Raffstore, ca. 2000 x 2500 mm**
Sonnenschutz als Außen-Raffstore, ca. 2000 x 2500 mm

Lieferung und Montage der Sonnenschutzanlage als
Außen-Raffstore, mit pulverbeschichteten
Aluminium-Lamellen,
geschlossener Aufrollkasten mit Führungsschienen wie
nachfolgend beschrieben:

Oberschiene
59 mm breit, 51 mm hoch, aus 1,5 mm starkem,
stranggepresstem Aluminiumprofil ohne
Oberflächenbehandlung
(kein gerollformtes Alu-Band oder verzinkte
Stahlbänder). Aus
optischen Gründen muss die Kopfleiste nach unten
geschlossen
ausgeführt werden. Weiterhin ist hierdurch ein
Verschieben oder
Wandern der Einbauteile ausgeschlossen.
Wendestange aus verzinktem Vierkant-Stahlrohr.
Wartungsfreie, gekapselte, teflonhaltige Lager mit
Wenderolle und
Bandspule aus Kunststoff, Segmentwendung zur
Verhinderung
der selbsttätigen Verstellung der Lamellen.

Lamellen
80 mm breit, ca. 0,45 mm dick, konkav-konvex-gewölbt,
beid
seitig gebördelt, aus speziallegiertem, mit
lichtechtem Lack im
Spezialverfahren korrosionsbeständig einbrennlackiertem
Aluminium.
Sämtliche Stanzungen in den Lamellen sind mit schwarzen
Schutzösen zur Führung der Aufzugsbänder (Verminderung
des
Abriebes) und zur Befestigung der Stege der
Trevira-Leiterkordel
versehen.
Lamellenfarbe: 7039 Quarzgrau bzw. nach Angabe
Architekt.

Der Behang fährt mit nach außen geschlossenen Lamellen
ab und
mit nach innen geschlossenen Lamellen auf.

Leiterkordel
Polyester-Leiterkordel, schwarz, in schwerer
Sonderausführung,
mit Doppelstegen. Jede Lamelle wird am oberen Steg der
Leiterkordel befestigt.

Aufzugsbänder
Spezialbeschichtetes Polyesterband 6 mm breit, schwarz
in wit
terungsbeständiger Ausführung, dehnungs- und
schrumpfarm,
bruch- und knickfest.

Unterschiene
80 mm breit, 20 mm hoch, aus stranggepresstem
Aluminium-Profil, mit schwarzen Kunststoffendkappen und
ausziehbaren Führungsnippel mit Hinterschnitt damit
dieser sich
nicht aushängen kann.

Seitenführung
A6 = Seitenführung durch schwarze Führungsnippel aus
glasfaserverstärktem Polyamid, schlagfest, mit den
Lamellen
verbunden, wechselseitig genippelt sowie
Führungsschienen 25/18
mm, U-Profil aus stranggepresstem Aluminium, mit
eingezogenen
schwarzen Kunststofffedern zur Geräuschdämmung,
einschließlich
der erforderlichen Führungsschienenhalter.

Es ist zu beachten, dass die Leibungen der
Fensteröffnungen im
Zuge der Fassadenarbeiten (Vorhangfassade) mit
Klinkersteinen
bekleidet werden. Die erforderlichen Abstandhalter und
Befestigungsmittel sind in der Kalkulation mit zu
berücksichtigen.

Antrieb
Verdeckt eingebauter, wartungsfreier 230V-Mittelmotor,
Schutzart
IP 54, mit angeflanschtem Planetengetriebe und
beidseitigem
Wellenabgang, eingebauten Endschaltern und
Thermoschutzschalter. Es sind generell Motore mit
einstellbarem
oberen und unteren Endschalter, sowie zusätzlichem
oberen
Auflaufendschalter einzusetzen.

Bedienung
Heben und Senken der Raffstoren durch Betätigen eines
Bedienschalters. Wenden der Lamellen durch leichtes
Antippen der
jeweiligen Richtung. Bei Erreichen der oberen oder
unteren
Endlage bewirken die im Motor eingebauten Endschalter
das
automatische Abschalten des Antriebes.

Oberflächenbehandlung
Die Unterschienen, Führungsschienen und
Führungsschienenhalter
sind pulverbeschichtet in RAL 7039 Quarzgrau bzw. nach
Angabe
Architekt. auszuführen.

Befestigung
Bei Befestigung der Raffstoren auf Holz, Aluminium oder
Kunststoff müssen Schrauben mit Dichtbeschichtung zur
Verhinderung von Wassereintritt durch Kapillarwirkung
eingesetzt
werden.
Bei Montage auf Holz müssen zusätzlich
Edelstahl-Distanzscheiben
mit EPDM-Dichtscheiben montiert werden.

Aufgesetzt auf Kunststoff-Fenster-Elemente mit
oberseitiger
Blendrahmenverbreiterung.

Zur Ausführung kommen Raffstoren Fabrikat WAREMA, Type
E80A6 oder Raffstoren mit mindestens gleichwertigen
technischen
Ausstattungsmerkmalen.

Um den Verschleiß an den Raffstoren über die
Gewährleistungsfrist hinaus einzugrenzen werden
folgende
Forderungen zwingend vorgeschrieben:

Sämtliche Stanzungen in den Lamellen sind mit
Schutzösen zu
versehen. Um den einwandfreien Lauf der Lamellen auch
bei
Wärmebewegungen der Fassade und der Lamellen zu
gewährleisten müssen die Führungsschienen mindestens
25 mm
tief sein. Die Oberschiene ist aus stranggepresstem
Aluminium
(kein Zink- oder Alu-Blech) vorzusehen.

Um eine bessere Kräfteverteilung zu erreichen sind die
Motore als
Mittelmotore mit angeflanschtem Planetengetriebe und
beidseitigem Wellenabgang auszuführen. Außerdem
vereinfacht
sich das Ankuppeln von Behängen bei einer
nachträglichen
Raumaufteilung.

Zum Leistungsumfang gehört das liefern und verlegen der
Motorzuleitung von ca. 10m Leitungslänge in den
Innenbereich
incl. Bohrung ca. ø 10mm weiterhin das Herstellen der
Bohrung
für den Elektroanschluss, Durchmesser ca. 12 mm, in der
rahmenkonstruktion inklusive Steckvorrichtung und das
fachgerechte Abdichten nach bauseitiger
Kabeldurchführung und
Bedienschalter.

für Fenstergröße:
Breite:  2000 mm
Höhe:  2500 mm

Einbauort: Gymnastikraum

Hersteller und Typ:
'.....................................'
  vom Bieter einzutragen
Menge: 3,000 St

**04.2 Zulage pulverbeschichtete Führungsschienen**
Zulage pulverbeschichtete Führungsschienen

Zulage für Führungsschienen im abgestimmtem Farbton
(pulverbeschichtet) zur Putzfassade nach Angabe des
Auftraggebers nach RAL-Farbkarte.

Farbbeschichtung
Pulverbeschichtet RAL 1035 Perlbeige
 RAL 7039 Quarzgrau bzw.
 nach Angabe des Architekten
Menge: 3,000 St

**04.3 Zulage Beschichtung der Innenschächte (Raffstorekasten)**
Zulage Beschichtung der Innenschächte (Raffstorekasten)

Zulage für die Beschichtung der Innenschächte der
Raffstorekasten
mit geeignetem Beschichtungsmaterial nach Abschluß der
Montage im abgestimmtem Farbton nach Angabe des
Auftraggebers nach RAL-Farbkarte.

Farbbeschichtung
Pulverbeschichtet RAL 1035 Perlbeige
 RAL 7039 Quarzgrau bzw.
  nach Angabe des Architekten
Menge: 3,000 St

**04.4 Leitungspeitsche, 10,0 m**
Leitungspeitsche, 10,0 m

Vierpolige Leitungspeitsche für bauseitige Verbindung
zwischen
Motorsteuereinheit und Sonnenschutzantrieb.
Leitungspeitsche
auf einer Seite mit Aderendhülsen versehen, auf der
anderen Seite
vierpolige Steckerkupplung (STAK 3).

Hersteller und Typ:
'.....................................'
  vom Bieter einzutragen
Menge: 3,000 St

**04.5 Außenwanddurchführungen**
Außenwanddurchführungen

Außenwanddurchführungen herstellen in der
Stahlbetonunterzug
/ Kalksandsteinmauerwerk bzw. im Rahmenbereich und
wieder
verschließen.
Menge: 3,000 St

**04.6 Überspannungs-Ableiter 3P**
Überspannungs-Ableiter 3P

Mehrpoliger Überspannungs-Ableiter Typ 2 nach EN
61643-11 zur
Montage im Aussenbereich (Schutzart IP54) zum Schutz
von
elektrischen Sonnen-/Sichtschutz bzw. Raffstores
Unterbrechung
des Laststromkreises im Fehlerfall für den
Abwärtsbetrieb
Akustische Defektmeldung für beide Schutzpfade
Höchste Dauerspannung: 275 V ac
Schutzpegel: <= 1,5 kV
Nennableitstoßstrom (8/20): 2,5 kA
Gesamtableitstoßstrom (8/20) [L+N-PE]: 15 kA
Folgestromlöschfähigkeit [N-PE]: 100 A eff
Nennlaststrom AC: 10 A
Energetische Koordination nach DIN EN 62305-4

liefern und betriebsfertig montieren.

Hersteller und Typ: '................................'
vom Bieter einzutragen
Menge: 3,000 Stk

### Titel 05 Sonstiges

**05.1 Werk- und Montageplanung - Fenster und Türen**
Werk- und Montageplanung - Fenster und Türen

Herstellen, Liefern und Abstimmen der Montage- und
Werkplanung für Fenster- und Türarbeiten im Maßstab
1:50 bzw.
1:20 in Form von Grundrissen, Schemazeichnungen,
einschließlich
Berechnungsunterlagen in jeweils 3-facher Ausführung.

Die Unterlagen sind rechtzeitig vor Montagebeginn der
Fachbauleitung zur Kenntnis und Freigabe vorzulegen.
Menge: 1,000 Psch

**05.2 Inbetriebnahme und Funktionskontrolle - Fenster und Türen**
Inbetriebnahme und Funktionskontrolle - Fenster und
Türen

Inbetriebnahme und Funktionskontrolle der Fenster- und
Türelemente vornehmen.
Türen/Fenster einstellen auf exakte Schließung.
Einstellung im
Zeitraum von 4 Wochen wiederholen und Funktion exakt
prüfen.
Menge: 1,000 Psch

**05.3 Werk- und Montageplanung - Raffstoreanlagen**
Werk- und Montageplanung - Raffstoreanlagen

Werkplanung für vor genannte Position der
Raffstoreanlagen in
Abstimmung mit den Fassadenarbeiten, Vorlage in
2-facher
Ausfertigung digital und Papier.

Vor Abgabe bzw. Fertigstellung der Montage- und
Werkplanung
muss eine Abstimmung mit dem Planer erfolgen sowie ein
Vorabzug der Montage- und Werkplanung vom Planer
freigegeben werden.

Die Unterlagen sind rechtzeitig (bezugnehmend auf den
Bauablaufplan) vor Montagebeginn der Fachbauleitung zur
Kenntnis und Freigabe vorzulegen.
Menge: 1,000 Psch

**05.4 Inbetriebnahme und Funktionskontrolle - Raffstoreanlagen**
Inbetriebnahme und Funktionskontrolle -
Raffstoreanlagen

Inbetriebnahme und Funktionskontrolle der Anlagen
vornehmen.
Einstellung im Zeitraum von 4 Wochen wiederholen und
Funktion
exakt prüfen.
Menge: 1,000 Psch

**05.5 Bemusterung Fenstergestaltung**
Bemusterung Fenstergestaltung

Mitwirkung bei der Bemusterung der Fenster. Inklusive
Aluminiumbeschichtung und -Farbe außen innen einschl.
Beibringung von Musteroberflächen für die Außen- und
Innenoberfläche.

Die Bemusterung erfolgt in Abstimmung mit dem
Auftraggeber
und dem Architekten.
Menge: 1,000 Psch

**05.6 Bemusterung Türgestaltung**
Bemusterung Türgestaltung

Mitwirkung bei der Bemusterung der Türelemente.

Inklusive Festlegung der Oberflächen und
Farbausführung der
Türprofile innen und außen sowie der zugehörigen
Beschläge.

Einschließlich Beibringung von Musteroberflächen für:
- Aluminiumprofile (innen und außen)
- Beschichtungen (Pulverbeschichtung / Eloxal, sofern
vorgesehen)
- Beschläge (z. B. Türdrücker, Stoßgriffe, Rosetten)

Die Bemusterung erfolgt in Abstimmung mit dem
Auftraggeber
und dem Architekten.
Menge: 1,000 Psch

### Titel 06 Regieleistungen

*Hinweis*
Stundenlohnarbeiten

Für Leistungen, das heißt für nicht eindeutig
erkennbare,
zusätzliche und unvorhergesehene Leistungen und
Leistungen, die
nicht in den vorangegangenen Positionen enthalten
sind, wird eine
Abrechnung zum Stundenaufwand nach gesonderter
Beauftragung vereinbart.
Eine Inanspruchnahme der nachfolgend aufgeführten
Positionen
erfolgt erst nach Bestätigung durch den Auftraggeber.
Die Inanspruchnahme der durchzuführenden
Stundenlohnarbeiten
richtet sich nach der auszuführenden Arbeit und wird
dementsprechend abgerechnet.

**06.1 Vorarbeiter/in**
*** Bedarfsposition ohne GB
Menge: 1,000 h

**06.2 Facharbeiter/in**
*** Bedarfsposition ohne GB
Menge: 1,000 h

**06.3 Helfer/in**
*** Bedarfsposition ohne GB
Menge: 1,000 h

USt %: 19,00
